# Gemeinde Arnbruck_Geigermühle
Angebotsaufforderung (GAEB 90, DA83)
DV-Nummer: 23_097
Eröffnung: 11.06.26
Währung: EUR
Auftraggeber: Gemeinde Arnbruck, Gemeindezentrum 1, 93471 Arnbruck,

## Innentüren
Datum: 11.05.26

*Hinweis*
Baubeschreibung:

Bauherr:
Gemeinde Arnbruck
vertreten durch 1. Bürgermeisterin Frau Leitermann
Gemeindezentrum 1
93471 Arnbruck

Bauort:
Wittelsbacher Straße 1
93471 Arnbruck

Flur Nr. 61, 93, 97/1 und 121
Gemarkung Arnbruck

Der Bauherr, hier die Gemeinde Arnbruck, beabsichtigt
in der Gemeinde Arnbruck, Wittelsbacher Straße 1
die Umnutzung der ehemaligen Geigermühle zu einem
Bürgerhaus mit Mühlenmuseum durchzuführen.

Die bestehende Geigermühle ist das zentrale Gebäude am
Ortsplatz und steht seit längerer Zeit leer. Im
Zuge der Sanierung sollen das Rathaus, Vereinsräume
sowie ein Mehrzweckraum eingebaut werden. Die
bestehende, historische Mühle wird zu einem
Mühlenmuseum ausgebaut.
An der Südwestseite des Gebäudes wird die ehemalige
Säge durch einen Anbau für eine offene Bühne mit
Lagerraum ersetzt.

 In unmittelbarer Nachbarschaft befinden sich
nördlich, direkt an das Gebäude angebaut ein Wohnhaus
mit
Restaurant. Östlich grenzt die öffentliche Straße,
Wittelsbacher Straße an, südlich die Vitusgasse und in
westlicher Richtung der Arnbrucker Bach und die
Graf-Arno-Straße.

Grundsätzlich werden bei der Generalsanierung folgende
Punkte betrachtet und ausgeführt:

- Abbruch von nicht mehr benötigten Strukturen
- Erneuerung der Geschoßdecken, des Daches und
teilweise der Außenwände
- Anbau in horizontaler und vertikaler Sicht
- Einbau von technischen Systemen wie Elektrik,
Heizung, Lüftung
- Einbau neuer Fenster, Türen und Tore.
- Verbesserung der Statik, Wärmedämmung und
Dichtigkeit der Gebäudehülle.

Das Gebäude grenzt an eine öffentlich zugängliche
Fläche.
Entsprechende Sicherheitsvorkehrungen sind zu treffen.

Das unmittelbare Umfeld des Gebäudes kann nur sehr
eingeschränkt als Lagerplatz bzw. Parkplatz genutzt
werden.
Die Baustelleneinrichtung ist sehr beengt auf dem
Grundstück bzw. der öffentlichen Fläche einzurichten in
Abstimmung mit der Bauleitung.

Parkmöglichkeiten und Lagerplätze außerhalb des
Baugeländes stehen nur begrenzt auf den direkt
angrenzenden Parkplätzen zur Verfügung und sind vor
der Ausführung mit der Gemeinde Arnbruck
abzustimmen.

Parkflächen und Zufahrt der sich in der Nähe
befindlichen Arztpraxis müssen stets freigehalten
werden. Ein
Ausrücken des Notarztes muss durchgehend und
behinderungsfrei gewährleistet werden.

Evtl. erhobene notwendige Benutzungsgebühren und
Anträge an die Gemeinde sind eigenverantwortlich zu
stellen.

Vor Kalkulation wird ausdrücklich ein Ortstermin zur
Besichtigung der ötrlichen Gegebenheiten
gewünscht. Ein entsprechender Termin ist individuell
mit der Bauleitung zu vereinbaren.
Nachforderungen, die sich aus Unkenntnis der
Platzsituation, Zufahrtsmöglichkeiten,
Einschränkungen durch freizuhaltende Straßen und
Plätze und der dadurch auftretenden
Schwierigkeiten ergeben, werden nicht anerkannt.

Hinweis Kameraüberwachung:
Zu Dokumentationszwecken und zur Baustellenüberwachung
ist eine Kamera installiert.
Von dieser Kamera werden in regelmäßigen Abständen
Fotos der Baustelle mit dem direkten
Baustellenumfeld aufgenommen.
Nach einem Zeitraum von 72 Stunden werden zur Wahrung
des Datenschutzes eventuell aufgenommene
Gesichter verpixelt. Die Aufnahmen insgesamt werden
über die gesamte Bauzeit gesammelt und am Ende
als Zeitrafferaufnahme aufbereitet.

Der Bieter erklärt sich mit untenstehender
Unterschrift damit Einverstanden.
Das Einholen der jeweiligen Einverständnis der
Angestellten und, falls beauftragt, der Nachunternehmer
obliegt dem Auftragnehmer. Diese sind dem Bauherrn auf
Verlangen vorzulegen und werden nicht gesondert
vergütet.

Zur Kenntnis genommen und Einverstanden:

.................................., den
...............................
Ort  Datum

.......................................................
...................
Unterschrift Bieter

*Hinweis*
0.1 Angaben zur Baustelle

0.1.1  Lage der Baustelle, Umgebungsbedingungen,
Zufahrtsmöglichkeiten und Beschaffenheit der
Zufahrt sowie etwaige Einschränkungen bei ihrer
Benutzung:

Die Baustelle befindet sich in der Ortsmitte in
Arnbruck, Wittelsbacher Straße 1
In unmittelbarer Nachbarschaft befinden sich nördlich,
direkt an das Gebäude angebaut ein Wohnhaus mit
Restaurant. Östlich grenzt die öffentliche Straße,
Wittelsbacher Straße an, südlich die Vitusgasse und in
westlicher Richtung der Arnbrucker Bach und die Graf
Arno Straße.
In unmittelbarer Nähe befindet sich außerdem eine
Arztpraxis, deren Zufahrt und Stellplätze während der
Bauzeit nicht blockiert bzw. versperrt werden dürfen.
(Notarzt-Einsätze !)

0.1.2  Besondere Belastungen aus Immissionen sowie
besondere klimatische oder betriebliche
Bedingungen:

Klimatische Bedingungen, Erschwernisse:
Aufgeführte Angaben zum Bauablauf geben eine Übersicht
zur Ausführung der ausgeschriebenen
Leistungen nach Jahreszeit und etwaig zu erwartenden
Erschwernissen aufgrund von
Witterungsverhältnissen zur Berücksichtigung bei der
Kalkulation der Leistungen und der vorzusehenden
Baustelleneinrichtung des AN. Der AG hat diesbezüglich
keine eigenen Maßnahmen vorgesehen.
Die klimatischen Bedingungen im Ausführungszeitraum
(siehe auch/vergleiche auch) Formblatt 214.H sind
zu beachten, Erschwernisse sind ggf. dem Titel
"Baustelleneinrichtung" zu entnehmen.

Erschütterungsintensive bzw. lärmintensive Arbeiten
sind immer erst nach schriftlicher Bestätigung durch
die
BL möglich. Unterbrechungen durch Forderungen Dritter
(besonders Lärmbelästigung, Geruchsbelästigung)
auf Anweisung der BL oder des AG direkt sind möglich
und ihnen ist Folge zu leisten. Die gem. Vertrag
vereinbarten Ruhezeiten sind zu beachten und zwingend
einzuhalten. Abweichungen hiervon können nur
durch den AG selbst gestattet werden.

Die Baustelle wird durchgehend per Kamera überwacht.
Es werden zu Dokumentationszwecken täglich
Fotos erstellt.

0.1.3  Art und Lage der baulichen Anlagen, z. B. auch
Anzahl und Höhe der Geschosse:

Das Gebäude wird mit drei Geschoßen, Erd-, 1. Ober-
und Dachgeschoß errichtet mit einem
eingeschoßigem Anbau welcher eine Teilunterkellerung
erhält.
Die Traufhöhe des Hauptgebäudes beträgt ca. 9,50 m,
die Firsthöhe ca. 12,50 bzw. 11,10 m

0.1.4  Verkehrsverhältnisse auf der Baustelle,
insbesondere Verkehrsbeschränkungen:
Zufahrtsmöglichkeit zur Baustelle ist durch das
direkte Angrenzen der öffentlichen Straßen gegeben
allerdings nur aus südlicher Richtung und wird
teilweise durch den Arnbrucker Bach, sowie den
umgeleiteten
Bachlauf eingeschränkt. Die Straßen in nördlicher
Richtung sind für LKW nicht befahrbar.
Die Zufahrt sowie die Stellplätze der benachbarten
Arztpraxis sind durchgehend freizuhalten.
Notarzteinsätze dürfen keinesfalls durch den
Baustellenbetrieb behindert werden.

0.1.5  Für den Verkehr freizuhaltende Flächen:
Die öffentlichen Straßen müssen für den Verkehr
durchgehend Nutzbar bleiben, ebenso die
Grundstückszufahrten der Anlieger. Kurzzeitige
Teilabsperrungen sind mit der Gemeinde abzusprechen.
Die Zufahrt der nahegelegenen Arztpraxis in der
Wittelsbacher Straße 6, sowie deren Stellplätze sind
durchgehend freizuhalten.

0.1.6  Art, Lage, Maße und Nutzbarkeit von
Transporteinrichtungen und Transportwegen, z. B.
Montageöffnungen:

Transporteinrichtungen sind nicht vorhanden.
Tansportwege bzw. Öffnungen siehe beiliegende Pläne.

0.1.7  Lage, Art, Anschlusswert und Bedingungen für
das Überlassen von Anschlüssen für Wasser,
Energie und Abwasser:

Anschlüsse für Wasser und Strom werden vom AG zur
Verfügung gestellt.

0.1.8  Lage und Ausmaß der dem Auftragnehmer für die
Ausführung seiner Leistungen zur
Benutzung oder Mitbenutzung überlassenen Flächen und
Räume:

Lagerflächen für Baustlleneinrichtung und Material
stehen nur sehr begrenzt auf dem Baugrundstück zur
Verfügung.
Materialanlieferungen müssen bei Bedarf tagesaktuell
erfolgen.

0.1.9  Bodenverhältnisse, Baugrund und seine
Tragfähigkeit. Ergebnisse von Bodenuntersuchungen:
Es fand bereits eine Baugrundvoruntersuchung statt.
Der Geotechnische Bericht der Baugrundvoruntersuchung,
erstellt von IHM Ingenieurgesellschaft für
Bauwesen und Geotechnik GmbH, Deggendorfer Straße 40,
94491 Hengersberg vom 21.01.2025

0.1.10 Hydrologische Werte von Grundwasser und
Gewässern. Art, Lage, Abfluss,Abflussvermögen
und Hochwasserverhältnisse von Vorflutern. Ergebnisse
von Wasseranalysen:

Direkt an der Westseite des Gebäudes verläuft der
Arnbrucker Bach, der für das bestehende Gebäude und
auch nach der Sanierung des Gebäudes zur
Energiegewinnung genutzt wird.
Ein Teil des Bachwassers wird über ein Gerinne
östliche und südlich des Gebäudes geführt. Dieses
Gerinne
ist teilweise mit Holzbohlen abgedeckt, um ein
Überfahren mit dem PKW zu ermöglichen.
Für die notwendigen Umbauarbeiten am Staubecken, sowie
für die neu zu erstellenden Gerinne und
Tosbecken wird der Bach während der Ausführung dieser
Arbeiten über das vorhandene Ablaufrohr
umgeleitet.
Bei Starkregenereignissen kann es unter Umständen zu
einem Überlauf des besagten Ablaufrohres kommen
und somit zeitweise Flächen um das Gebäude
überschwemmen.

0.1.11 Besondere umweltrechtliche Vorschriften.

Durch die unmittelbare Nähe zum Arnbrucker Bach dürfen
keine Wassergefährdenden Stoffe gelagert
werden oder in das Bachbett gelangen.

0.1.12 Besondere Vorgaben für die Entsorgung, z. B.
Beschränkungen für die Beseitigung von
Abwasser und Abfall.

Für die Beseitigung der eigenen Abfälle aus den
Arbeitsbereichen gemäß VOB/C DIN 18299 Abschnitt 4.1
ist
der AN selbst verantwortlich, die Abfallbeseitigung
hat arbeitstäglich zu erfolgen. Die Materialien sind zu
trennen.
Einzurechnen sind Mülltonnen in ausreichender Zahl und
Größe für den Bedarf des AN sowie für den
täglichen Restmüll der Belegschaft.
AN, die der Aufforderung zur Reinigung nicht
nachkommen, haben mit Ersatzvornahme gemäß den
Regelungen unter Punkt 0.3.4 zu rechnen.
Ferner ist der AN für die Sauberhaltung der
öffentlichen Zufahrtsstraßen und Wege verantwortlich.
Verschmutzungen sind umgehend zu beseitigen, sofern
die Verschmutzungen auf den AN zurückzuführen
sind. Sonstige Entsorgungskosten sind in die
Leistungspositionen einzurechnen.

Gefahrenstoffe siehe Punkt 01.1.11

0.1.13 Schutzgebiete oder Schutzzeiten im Bereich der
Baustelle, z. B. wegen Forderungen des
Gewässer-, Boden-, Natur-, Landschafts- oder
Immissionsschutzes; vorliegende Fachgutachten oder
dergleichen.

Keine Angaben

0.1.14 Art und Umfang des Schutzes von Bäumen,
Pflanzenbeständen, Vegetationsflächen,
Verkehrsflächen, Bauteilen, Bauwerken, Grenzsteinen
und dergleichen imBereich der Baustelle.

Keine Angaben

0.1.15 Art und Umfang der Regelung und Sicherung des
öffentlichen Verkehrs.

Ggf. benötigte verkehrsrechtliche Anordnungen sind
eigenständig bei der zuständigen Behörde einzuholen
und abzustimmen.

0.1.16 Im Bereich der Baustelle vorhandene Anlagen,
insbesondere Abwasser- und
Versorgungsleitungen.

Keine Angaben

0.1.17 Bekannte oder vermutete Hindernisse im Bereich
der Baustelle, z. B. Leitungen,Kabel, Dräne,
Kanäle, Bauwerksreste und, soweit bekannt, deren
Eigentümer.

Keine Angaben

0.1.18 Bestätigung, dass die im jeweiligen Bundesland
geltenden Anforderungen zu Erkundungs- und
gegebenenfalls Räumungsmaßnahmen hinsichtlich
Kampfmittelnerfüllt wurden.

Keine Angaben

0.1.19 Gemäß der Baustellenverordnung getroffene
Maßnahmen.

Vorankündigung (§ 2 BaustellV)

Sicherheits- und Gesundheitsschutzplan (SiGe-Plan)

Bestellung eines Sicherheits- und
Gesundheitsschutzkoordinators (SiGeKo)

Unterlage für spätere Arbeiten (§ 3 Abs. 2 BaustellV)

Berücksichtigung der allgemeinen Grundsätze (§ 4
ArbSchG)

0.1.20 Besondere Anordnungen, Vorschriften und
Maßnahmen der Eigentümer (oder der anderen
Weisungsberechtigten) von Leitungen, Kabeln, Dränen,
Kanälen, Straßen, Wegen, Gewässern,
Gleisen, Zäunen und dergleichen im Bereich der
Baustelle.

Keine Angaben

0.1.21 Art und Umfang von Schadstoffbelastungen, z. B.
des Bodens, der Gewässer,der Luft, der
Stoffe und Bauteile; vorliegende Fachgutachten oder
dergleichen.

Keine Angaben

0.1.22 Art und Zeit der vom Auftraggeber veranlassten
Vorarbeiten.

Keine Angaben

0.1.23 Arbeiten anderer Unternehmer auf der Baustelle.

Während der Ausführung der Leistungen werden andere
Arbeiten anderer Unternehmer ausgeführt. Der AN
hat sich mit den anderen Firmen, die am Bauvorhaben
beschäftigt sind so abzusprechen, dass ein
reibungsloser Bauablauf gewährleistet ist. Etwaige
parallel arbeitende Gewerke sind dem später
übermittelten Bauzeitenplan zu entnehmen. Durch
eventuelle Leistungsverschiebungen können mehr oder
weniger Firmen parallel arbeiten.

Der Auftragnehmer hat seine Leistungen mit den
Leistungen anderer am Bau beteiligter Unternehmer
rechtzeitig abzustimmen und so zu koordinieren, dass
ein reibungsloser Bauablauf gewährleistet ist.

Die Gesamtkoordination der am Bau Beteiligten obliegt
dem Auftraggeber bzw. der Bauleitung.

Der Auftragnehmer hat die für seine Leistungen
erforderlichen Abstimmungen eigenverantwortlich
vorzunehmen und die hierfür notwendigen Angaben, Maße
und produktbezogenen Informationen rechtzeitig
den beteiligten Unternehmen sowie der Bauleitung zur
Verfügung zu stellen.

Schnittstellen übergreifend zu Fremdgewerken:
 siehe Bauzeitenplan

Alle AN unterliegen der Koordinationspflicht. Dies
schließt die Pflicht zur Teilnahme an den
entsprechenden
Baubesprechungen ein.
Der AN hat zu den Baubesprechungen, die der AG
regelmäßig durchführt, (in der Regel wöchentlich/
zweiwöchentlich) für die Dauer der Vertragslaufzeit
einen bevollmächtigten Vertreter zu entsenden. Dieser
muss der deutschen Sprache in Wort und Schrift mächtig
sein. Des Weiteren ist er als 1. Ansprechpartner
und Bauleiter für sein Gewerk verantwortlich und hat
bei Abstimmungen auf der Baustelle, bei denen seine
Leistung mitbetroffen ist, persönlich vor Ort zu sein.
Der AG behält sich vor, bei wiederholtem
unentschuldigtem Fernbleiben (ab dem zweiten
Versäumnis) die
nachweislich entstandenen Mehrkosten der BL in
Rechnung zu stellen. Der AG ist berechtigt, dem AN
nachweislich entstandene Mehrkosten der Bauleitung in
Rechnung zu stellen.
Der Auftraggeber kann aus sachlichem Grund den
Austausch des benannten Vertreters verlangen.
Ein Wechsel der verantwortlichen Person durch den AN
ist dem AG unverzüglich schriftlich mitzuteilen.

Maßgeblich sind die vom AG erstellten Protokolle.
Einwendungen des AN sind innerhalb von drei Werktagen
nach Erhalt schriftlich geltend zu machen. Nach Ablauf
der Frist gilt das Protokoll als inhaltlich zutreffend,
sofern der AN nicht nachweist, dass ihm eine
rechtzeitige Einwendung aus von ihm nicht zu
vertretenden
Gründen unmöglich war. Vertragsänderungen oder
zusätzliche Vergütungsansprüche können aus dem
Protokoll allein jedoch nicht hergeleitet werden.

Genaue Ort- und Zeitangaben zur Baubesprechung folgen
nach Beauftragung.
Eine Verschiebung des Termins bleibt dem AG
vorbehalten.
Alle Angaben, insbesondere produktbezogene Daten, die
für Leistungen angrenzender Gewerke notwendig
sind, sind eigenverantwortlich rechtzeitig vorzulegen.
Der AN und seine Beauftragten sind verpflichtet, den
Weisungen der BL, die sich auf allgemeine Ordnung
beziehen, Folge zu leisten und haben ihr Personal zu
einem guten und reibungslosen Zusammenarbeiten mit
den übrigen auf der Baustelle befindlichen AN
anzuhalten.
Auf Verlangen der BL sind Personen, die hiergegen
verstoßen oder die für die ihnen übertragenen Arbeiten
nachweislich nicht genügend Erfahrung oder Sachkunde
besitzen, oder deren Verhalten den Baufortschritt
des Baus beeinträchtigt, abzurufen und durch
geeignetes Personal zu ersetzen.
Den auf der Baustelle beschäftigten Personen ist das
Betreten und der Aufenthalt in anderen, als durch die
Arbeit bedingten Räumen und Bereichen nur mit
Zustimmung der BL gestattet.
Bauseits zur Verfügung gestellte Lagerräume und
-flächen sind auf Anordnung der BL binnen drei Tagen
besenrein zu räumen, wenn der Bauablauf dies erfordert.

*Hinweis*
0.2 Angaben zur Ausführung

0.2.1  Vorgesehene Arbeitsabschnitte,
Arbeitsunterbrechungen und Arbeitsbeschränkungen nach
Art, Ort und Zeit sowie Abhängigkeit von Leistungen
anderer.

Die komplette Leistung ist zu erbringen. Im später
übermittelten Bauzeitenplan können die einzelnen
Abschnitte und Unterbrechungen eingesehen werden.
In Abstimmung mit dem AG dürfen sämtliche Arbeiten von
Montag bis Freitag, jeweils 06:00 bis 17:00 Uhr
zulässig. Samstagsarbeit bedarf der vorherigen
schriftlichen Genehmigung durch die BL.
Arbeiten außerhalb dieser Zeiten bedürfen einer
schriftlichen Genehmigung durch die BL.

Gegebenenfalls ist damit zu Rechnen, dass der Anbau
Bühne nicht in einem Zuge mit den Arbeiten im
Hauptgebäude ausgeführt werden kann.

0.2.2  Besondere Erschwernisse während der Ausführung
Keine Angaben

0.2.3  Vorgaben, die sich aus dem SiGe-Plan gemäß
Baustellenverordnung ergeben.

Identifikation von Gefahren: Auflistung spezifischer
Gefährdungen auf der Baustelle, insbesondere bei
Arbeiten mit besonderen Gefahren (z. B. Absturzgefahr,
Arbeiten in der Nähe von Hochspannungsleitungen,
Arbeiten in Druckluft).

Festlegung von Schutzmaßnahmen: Beschreibung
technischer, organisatorischer und persönlicher
Schutzmaßnahmen (z. B. Sicherungseinrichtungen gegen
Absturz, Abgrenzung von Gefahrenbereichen).

Baustellenorganisation: Vorgaben zur
Baustelleneinrichtung (Baustelleneinrichtungsplan, z.
B. Lagerflächen,
Abfallentsorgung), Verkehrswege und
Erste-Hilfe-Einrichtungen.

Terminliche Koordination: Abstimmung der zeitlichen
Abfolge verschiedener Gewerke, um gegenseitige
Gefährdungen zu vermeiden.

Schutz Dritter und der Umwelt: Maßnahmen zum Schutz
von Passanten, Anliegern oder der Umwelt.

Aushang- und Informationspflicht: Der SiGe-Plan muss
für alle Beteiligten auf der Baustelle einsehbar sein
(z. B. im Baucontainer).

Aktualisierungspflicht: Kontinuierliche Anpassung des
Plans bei Änderungen im Bauablauf oder neu
hinzukommenden Gefährdungen.

0.2.4  Art und Umfang von Leistungen zur
Unfallverhütung und zum Gesundheitsschutz für
Mitarbeiter anderer Unternehmen, z. B. trittsichere
Abdeckungen.

Sämtliche durch das eigene Gewerk entstehende Gefahren
sind durch geeignete Maßnahmen für andere
Gewerke zu sichern.

0.2.5  Besondere Anforderungen für Arbeiten in
kontaminierten Bereichen, gegebenenfalls besondere
Anordnungen für Schutz- und Sicherheitsmaßnahmen.

Bei Arbeiten in kontaminierten Bereichen (Boden, Luft,
Bauwerke) sind gemäß TRGS 524 und DGUV Regel
101-004 zwingend ein Arbeits- und Sicherheitsplan
(AS-Plan) zu erstellen sowie eine
Gefährdungsbeurteilung durchzuführen. Schutzmaßnahmen
folgen dem STOP-Prinzip (Substitution,
Technisch, Organisatorisch, Persönlich).

0.2.6  Besondere Anforderungen an die
Baustelleneinrichtung und Entsorgungseinrichtungen, z.
B.
Behälter für die getrennte Erfassung.

Getrennte Erfassung (Abfalltrennung): Es müssen auf
der Baustelle geeignete Sammelbehälter für
verschiedene Abfallfraktionen bereitgestellt werden,
insbesondere für mineralische Abfälle, Holz, Metalle,
Kunststoffe, Verpackungen und gefährliche Abfälle
(z.B. Farben, Lacke).

Behältermanagement:
Verschiedene Größen: Einsatz von Containern, Mulden
oder kleineren Behältern (z.B. 80 bis 1.100 Liter für
Wertstoffe).
Kennzeichnung: Klare Beschriftung der Behälter zur
Vermeidung von Fehlwürfen.
Wetter- und Gefahrenschutz: Behälter für gefährliche
Abfälle müssen oft verschließbar und flüssigkeitsdicht
sein.

Lager- und Stellflächen:
Bereitstellung definierter, zugänglicher Flächen für
die Container.
Sicherstellung, dass Arbeitsbereiche, Flucht- und
Rettungswege nicht beeinträchtigt werden.
Vermeidung von Staubentwicklung beim Umgang mit
Abfällen.

Dokumentation und Entsorgung:
Erstellung von Entsorgungskonzepten bei
Abbruch-/Sanierungsarbeiten.
Bereitstellung von Nachweisen für Transport und
Entsorgung (Lieferscheine, Übernahmescheine).

0.2.7  Besondere Anforderungen an das Auf- und Abbauen
sowie Vorhalten von Gerüsten.

Nach DGUV Information 201-011 (Verwendung von
Arbeits-, Schutz- und Montagegerüsten) und der
Betriebssicherheitsverordnung (BetrSichV) und der
VOB/C (DIN 18451)

Gerüste dürfen nur durch Fachpersonal auf-, um- oder
abgebaut werden.

Absturzsicherung: Während des Auf- und Abbaus müssen
Beschäftigte gegen Absturz geschützt sein.
Das Anbringen eines Seitenschutzes (Geländer-,
Zwischenholm, Bordbrett) ist zwingend.

Abstand zur Wand: Der waagerechte Wandabstand darf
maximal 0,30 m betragen. Ist er größer, muss ein
innenseitiger Seitenschutz angebracht werden.

Untergrund und Stabilität: Der Untergrund muss
tragfähig sein, Neigungen sind mit Fußplatten
auszugleichen. Bei Fahrgerüsten darf das Verhältnis
von Arbeitshöhe zur kleinsten Basislänge maximal 3:1
(Innenbereich) bzw. 2,5:1 (Außenbereich) betragen,
gemäß DIN EN 1004.

Sicherung des Baustellenbereichs: Während der Arbeiten
ist das Gerüst gegen unbefugtes Betreten zu
sichern.

Verankerung: Das Gerüst muss ausreichend und
ordnungsgemäß gemäß Plan verankert sein

Besondere Leistung: Vorhalten Gerüst für fremde
Gewerke.

Prüfung: Vor der Nutzung muss eine Sichtkontrolle auf
Mängel, Verformung oder entfernte Bauteile erfolgen.

Nur noch eingetragene Gerüstbaubetriebe dürfen Gerüste
für Dritte errichten. Handwerker dürfen Gerüste
primär für ihre eigenen Arbeiten aufstellen
(Arbeits-/Schutzgerüste).

0.2.8  Mitbenutzung fremder Gerüste, Hebezeuge,
Aufzüge, Aufenthalts- und Lagerräume,
Einrichtungen und dergleichen durch den Auftragnehmer.

Mitbenutzung fremder Gerüste, Hebezeuge, Aufzüge,
Aufenthalts- und Lagerräume, Einrichtungen und
dergleichen durch den AN erforderliche Hebezeuge o.ä.
für die Belange des AN sind in die Einheitspreise mit
einzukalkulieren - es steht kein Kran zur Verfügung.
(Eigene Position im Leistungsverzeichnis dafür
beachten)
Aufenthalts-, Lagerräume und dergleichen sind
entsprechend der Leistungsposition vorzusehen. Wie
lange,
für welche Arbeiten und ggf. für welche Beanspruchung
der AN Gerüste, Hebezeuge, Aufzüge, Aufenthalts-
und Lagerräume, Einrichtungen und dergleichen für
andere AN vorzuhalten hat, ist in Positionen des
Leistungsverzeichnis beschrieben.

Gerüste sind arbeitstäglich und eigenständig von den
nutzenden Firmen auf deren Verkehrssicherheit zu
überprüfen.

0.2.9  Wie lange, für welche Arbeiten und
gegebenenfalls für welche Beanspruchung der
Auftragnehmer Gerüste, Hebezeuge, Aufzüge,
Aufenthalts- und Lagerräume, Einrichtungen und
dergleichen für andere Unternehmer vorzuhalten hat.

Fassadengerüste werden bis zum Abschluss der Gewerke
Zimmerer, Dachdecker, Spengler, Fenster,
Vorgehängte Fassade vorgehalten. Die Vorhaltung
erfolgt durch den Baumeister.

0.2.10 Verwendung oder Mitverwendung von
wiederaufbereiteten (Recycling-)Stoffen.
Keine Angaben

0.2.11 Anforderungen an wiederaufbereitete
(Recycling-)Stoffe und an nicht genormteStoffe und
Bauteile.
Keine Angaben

0.2.12 Besondere Anforderungen an Art, Güte und
Umweltverträglichkeit der Stoffeund Bauteile, auch
z. B. an die schnelle biologische Abbaubarkeit von
Hilfsstoffen.

Besonders im Bereich des angrenzenden Bachlaufs und
des Gerinnes ist darauf zu achten, dass keine
wasserschädlichen Stoffe verwendet, gelagert, oder in
das Gewässer eingebracht werden.

0.2.13 Art und Umfang der vom Auftraggeber verlangten
Eignungs- und Gütenachweise.
Keine Angaben

0.2.14 Unter welchen Bedingungen auf der Baustelle
gewonnene Stoffe verwendet werden dürfen
oder müssen oder einer anderen Verwertung zuzuführen
sind.
Sofern in den Positionen nicht anders beschrieben,
gehen abzubrechende und zu entsorgende Stoffe in den
Besitz des Auftragnehmers über. Der Auftragnehmer ist
für deren sachgemäße Entsorgung oder
Wiederverwendung allein verantwortlich.

0.2.15 Art, Zusammensetzung und Menge der aus dem
Bereich des Auftraggebers zu entsorgenden
Böden, Stoffe und Bauteile; Art der Verwertung oder
bei Abfall die Entsorgungsanlage;
Anforderungen an die Nachweise über Transporte,
Entsorgung und die vom Auftraggeber zu
tragenden Entsorgungskosten.

Siehe Leistungsbeschreibung

0.2.16 Art, Anzahl, Menge oder Masse der Stoffe und
Bauteile, die vom Auftraggeber beigestellt
werden, sowie Art, genaue Bezeichnung des Ortes und
Zeit ihrer Übergabe.

Siehe Leistungsbeschreibung

0.2.17 In welchem Umfang der Auftraggeber Abladen,
Lagern und Transport von Stoffen und
Bauteilen übernimmt oder dafür dem Auftragnehmer
Geräte oder Arbeitskräfte zur Verfügung stellt.

Keine
Der Personenaufzug im Gebäude darf nicht für
Materialtransporte genutzt werden.

0.2.18 Leistungen für andere Unternehmer.

Sind bei Bedarf gesondert ausgeschrieben

0.2.19 Mitwirken beim Einstellen von Anlageteilen und
bei der Inbetriebnahme von Anlagen im
Zusammenwirken mit anderen Beteiligten, z. B. mit dem
Auftragnehmer für die Gebäudeautomation.

Die Abstimmung mit den TGA Gewerken bzgl.
Medieneinführungen ist zu berücksichtigen, nach
Leistungsposition.

0.2.20 Benutzung von Teilen der Leistung vor der
Abnahme.

Für abgeschlossene, in sich geschlossene
Leistungsabschnitte kann der AG eine Teilabnahme
verlangen.
Die Teilabnahme erfolgt förmlich in Anlehnung an §12
Abs. 2 VOB/B."

0.2.21 Übertragung der Wartung während der Dauer der
Verjährungsfrist für die Mängelansprüche für
maschinelle und elektrotechnische sowie elektronische
Anlagenoder Teile davon, bei denen die
Wartung Einfluss auf die Sicherheit und die
Funktionsfähigkeit hat (vergleiche § 13 Absatz 4 Nummer
2 VOB/B), durch einen besonderenWartungsvertrag.

keine Angaben

0.2.22 Abrechnung nach bestimmten Zeichnungen oder
Tabellen

Aufmaß nach VOB.
Zur Abrechnung ist ein prüffähiger Abrechnungsplan
vorzulegen. Aufmaße müssen mit besonderer Sorgfalt
erstellt, farblich abgesetzt und mit Angabe des
Bauberichtes und einer Datumsangabe versehen und vom AN
und der BL vorab unterzeichnet werden. Die Angaben
sind entspr. den Positionen innerhalb des
Leistungsverzeichnisses den Ordnungszahlen zuzuordnen.
Liegen diese vorgenannten Punkte nicht vor,
kann keine Rechnung geprüft und freigegeben werden.

*Hinweis*
0.3 Besondere Vertragsbedingungen

Die VOB wird dem Vertrag, in der zum Vertragsabschluss
gültigen Fassung, zugrunde gelegt.

0.3.1 Steuerabzug bei Bauleistungen

Der AN verpflichtet sich, jede vom zuständigen
Finanzamt vorgenommene Änderung in Bezug auf eine
vorgelegte Freistellungsbescheinigung (§ 48b EStG) dem
AG unverzüglich schriftlich mitzuteilen.

0.3.2 Ausführungsfristen

Es gelten die Bestimmungen des geschlossenen Vertrags.
Eine genaue Terminabsprache mit der BL ist vor
Auftragsbeginn unbedingt erforderlich.
Spätestens 14 Kalendertage nach Erhalt des Auftrages
ist der BL ein detaillierter Bauzeitenplan vorzulegen,
welcher die wesentlichen Eckdaten enthält.
Zusatz zu §5 VOB/B.

0.3.3 Verjährungsfrist für Mängelansprüche

Die Rückgabe der Sicherheit für Mängelansprüche
erfolgt nach vollständigem Ablauf der Verjährungsfrist
von
4 Jahren nach §13 Abs. 4 VOB/B für Mängelrechte sowie
Erfüllung der bis dahin erhobenen Ansprüche.

0.3.4 Baureinigung

Der AN ist verpflichtet, alle durch ihn verursachten
Abfälle (Bauschutt, Abbruch- und eigenes
Verpackungsmaterial), Verunreinigungen und
Beschädigungen auf dem Baugrundstück, den umliegenden
Grundstücken sowie den öffentlichen Verkehrswegen
täglich zu beseitigen.
Geschieht dies trotz Aufforderung der BL und unter
Setzung einer angemessenen Nachfrist nicht, ist der AG
nach Ablauf der Nachfrist berechtigt, eine Fremdfirma
mit der Leistung zu beauftragen.
Die Kosten gehen dabei gänzlich zu Lasten des AN.
Sind mehrere AN für die Unterlassung verantwortlich,
erfolgt die Kostenumlegung nach billigem Ermessen
unter Berücksichtigung des jeweiligen
Verursachungsanteils.
Zusatz zur Nebenleistung gem. VOB/C DIN 18299 ff.

0.3.5 Baustrom / Bauwasser

Baustromversorgungs- und Bauwasserversorgungsanlagen
werden durch den AG erstellt und unterhalten,
sofern nichts anderes im Leistungsverzeichnis durch
Positionen beschrieben ist.
Die Verbrauchskosten werden durch den AG nach VOB/C
DIN 18299 Abschnitt 4.1.6 übernommen.

0.3.6 Baubesprechungen, besondere Anordnungen,
Objektüberwachung

Es ist geplant, während der Errichtung vor Ort
regelmäßige Koordinationsbesprechungen /
Jour-Fixe-Termine mit dem AN durchzuführen.
Der AN hat hierzu auf Anforderung den Projektleiter
bzw. dessen weisungsbefugten und kompetenten
Vertreter zu entsenden.
Die Teilnahme ist verpflichtend.

Sofern in der Leistungsbeschreibung "nur auf besondere
Anordnung des AG" vorgeschrieben ist, bedeutet
dies, dass auch mit der Vorbereitung zur Ausführung
erst nach besonderer Aufforderung des AG zu
beginnen ist.
Die BL obliegt dem Architekturbüro, das nach
Auftragsvergabe bekannt gegeben wird. Anordnungen
Dritter
dürfen erst nach Rücksprache mit der BL befolgt werden.

0.3.7 Bauleiter

Der AN verpflichtet sich, die Baustelle während der
relevanten Bauzeit (§ 4 Abs. 1 VOB/B) mit einem, der
deutschen Sprache in Wort und Schrift mächtigen,
Bauleiter besetzt zu halten, der verantwortlich die
Einhaltung aller vom AG gemachten Vorgaben,
Sicherheitsmaßnahmen gemäß BayBO (Bayerische
Bauordnung), Unfallverhütungsvorschriften,
Arbeitsstättenrichtlinien, Auflagen der
Berufsgenossenschaften
überwacht und entsprechende Maßnahmen ergreift.
Die Verantwortung erstreckt sich auf die Baustelle und
die angrenzenden Flächen, für die
Verkehrssicherungspflicht besteht.
Vom AN ist der firmeneigene verantwortliche
Sicherheitsbeauftragte zu benennen.

0.3.8 Haftung

Über §4 Abs. 5 VOB/B hinaus übernimmt der AG keine
Haftung für vom AN auf der Baustelle gelagerte
Materialien und Geräte. Der AN hat für die Sicherung
seiner Materialien selbst Sorge zu tragen.

0.3.9 Baustelleneinrichtung

Personal- und Materialcontainer des AN können in der
dafür vorgesehenen Fläche der Baustelleneinrichtung
aufgestellt werden. Die Mitteilung der genauen Lage
und Verortung erfolgt durch die BL des AG.

0.3.10 Abrechnungsunterlagen

Ergänzend zu Punkt 0.2.22 gelten die folgenden
Regelungen:

a) Rechnungsübermittlung
Sämtliche Abrechnungsunterlagen sind grundsätzlich
digital per E-Mail im PDF-Format einzureichen. Die
Rechnung ist vollständig mit sämtlichen
Rechnungsanlagen an die BL zu übermitteln und muss die
Rechnungsanschrift des AG enthalten. Parallel erhält
der AG eine Ablichtung der Abrechnung (ohne
Anlagen) per E-Mail im PDF-Format.

b) Aufmaß und Prüfbarkeit
Den Abrechnungsunterlagen ist das durch die BL des AG
bestätigte Aufmaß zwingend beizufügen. Aus
Abrechnungszeichnungen und sonstigen Aufmaßunterlagen
müssen alle Maße, die zur rechnerischen und
fachtechnischen Prüfung der Rechnung erforderlich
sind, unmittelbar hervorgehen. Diese Unterlagen sind
der jeweiligen Rechnung als Anlage beizulegen.

c) Aufmaßbelege
Die Originale der Aufmaßblätter, Wiegescheine und
vergleichbarer Abrechnungsbelege sind dem AG zu
übergeben. Der AN erhält die Durchschriften.

d) Rechnungsbezeichnung und Inhalt
Rechnungen sind ihrem Zweck entsprechend eindeutig als
Abschlagsrechnung oder Schlussrechnung zu
bezeichnen. Die Abschlagsrechnungen sind fortlaufend
zu nummerieren.

Jede Rechnung muss folgende Angaben enthalten:

Umfang und Wert sämtlicher bisheriger Leistungen
(kumuliert)
Bereits erhaltene Zahlungen (Abschlagszahlungen)
Gesonderter Ausweis der enthaltenen Umsatzsteuerbeträge

Ergänzung zu §14 VOB/B.

0.3.11 Sonstiger Schriftverkehr

Schriftverkehr mit dem AG ist ausschließlich wie folgt
zu führen:
1) Schriftverkehr mit dem AG, über Behinderungen und
deren Anzeige, Anmeldung von Nachträgen oder
Vergütungsansprüchen, Bedenkenanmeldungen und
Schreiben mit Auswirkungen auf den Inhalt des
geschlossenen Bauwerkvertrages (Vertragsänderungen)
per E-Mail an die BL. Der Bauherr erhält diesen
Schriftverkehr im Original und in Ablichtung per
E-Mail.
2) alle anderen Schreiben per E-Mail an die BL.

Sollten sich durch einen Versand Verzögerungen oder
andere Folgen ergeben, gehen diese ausschließlich
zu Lasten des AN, wenn keine technische Probleme beim
Empfänger vorliegen.

0.3.12 Nachtragsangebot

Für nicht im Angebot enthaltene oder geänderte
Leistungen sind rechtzeitig unaufgefordert schriftliche
Nachtragsangebote digital per E-Mail im PDF-Format
direkt an die BL einzureichen. Parallel erhält der AG
eine Ablichtung der Angebotsunterlagen per E-Mail im
PDF-Format.
Nachtragsangebote haben in jedem Fall neben den
Einheitspreisen auch die zugehörigen Mengenangaben
zu enthalten. Bei Nachtragsangeboten ist zu jeder
Einzelposition eine detaillierte, prüfbare Kalkulation
aufzustellen.
Zusatz zu § 2 Abs. 5+6 VOB/B

0.3.13 Abnahme

Der AN hat dem AG zu ermöglichen, die Abnahme
durchzuführen. Sollte es der Baufortschritt mit sich
bringen, dass Teile des Bauwerks für eine Abnahme
nicht mehr oder nur mit erheblichem Aufwand, z.B. für
Geräte und Gerüste, zugänglich sind, so hat der AN den
AG rechtzeitig darauf hinzuweisen und ihm eine
Sachstandsfeststellung zu ermöglichen.
Soweit eine Abnahme vor einer eventuellen
erforderlichen behördlichen oder technischen
übergeordneten
Abnahme erfolgt, gilt sie vorbehaltlich der Auflagen
aus der behördlichen oder technischen übergeordneten
Abnahme. Der AN verpflichtet sich, etwaige Auflagen
unverzüglich und auf eigene Kosten umzusetzen,
soweit sie seinen Leistungsbereich betreffen und nicht
auf einer mangelhaften Planung des AG beruhen.
Zusatz zu § 12 VOB/B

0.3.14 Mängelansprüche

Der AG kann verlangen, dass vor Ablauf der
Verjährungsfrist für die Mängelansprüche eine
gemeinsame
Besichtigung der Leistung stattfindet und die dabei
festgestellten Mängel in einem von beiden
Vertragsteilen
zu unterzeichnenden Protokoll niedergelegt werden.
Zusatz zu § 13 VOB/B

0.3.15 Salvatorische Klausel

Sollte eine Bestimmung dieses Vertrages unwirksam sein
oder werden oder sollte sich eine Lücke
herausstellen, so berührt dies die Gültigkeit aller
übrigen Vertragsregeln nicht. Anstelle der unwirksamen
Bestimmung tritt eine Regelung, die dem
wirtschaftlichen Zweck der unwirksamen Bestimmung am
nächsten
kommt.
Die gesetzlichen Regelungen treten an ihre Stelle.

0.3.16 Begründung und Wertung der Stundenlohnarbeiten

Aufgrund der Randbedingungen des Bauvorhabens können
unvorhergesehene Arbeiten anfallen, deren
Umfang erst bei der Ausführung ersichtlich wird.
Diese Arbeiten werden in Abstimmung mit der BL in
Regie ausgeführt.

Die angegebenen Mengenansätze im Leistungsverzeichnis
beruhen auf Erfahrungswerten und bezeichnen
keinen Anspruch des AN auf Ausführung von
Regiearbeiten in der angegebenen Größenordnung.

Stundenlohnarbeiten dürfen nur nach vorheriger
ausdrücklicher Anordnung durch die BL begonnen werden.
Die Anordnung hat nach Möglichkeit schriftlich zu
erfolgen; bei mündlicher Anordnung ist diese
unverzüglich
schriftlich zu bestätigen.

Regieberichte bzw. Berichte der Stundenlohnarbeiten
sind arbeitstäglich, spätestens jedoch am folgenden
Werktag, der BL und dem AG zur Genehmigung vorzulegen.
Die Berichte müssen folgende Angaben
enthalten:

Datum und Zeitraum der Leistungserbringung
Anzahl, Qualifikation und Einsatzdauer der
eingesetzten Arbeitskräfte
Art und Umfang der erbrachten Leistung
Eingesetzte Geräte und verbrauchtes Material

Nicht fristgerecht vorgelegte Stundenlohnzettel können
vom AG zurückgewiesen werden.
Ergänzung zu §2 Abs. 10 und §15 VOB/B.

0.3.17 Terminüberwachung

Die Termine werden von der BL überwacht.

0.3.18 Bautagesberichte

Der AN hat Bautagesberichte (Bautagebuch) zu führen
und dem AG spätestens mit der Schlussrechnung zu
übergeben. Sie müssen alle Angaben enthalten, die für
die Ausführung und Abrechnung des Auftrages von
Bedeutung sein können.
Die Bautagesberichte sind wöchentlich der BL zur
Genehmigung bzw. Kenntnisnahme und Gegenzeichnung
vorzulegen.

0.3.19 Ausführungsunterlagen

Die zur Ausführung seiner Leistung notwendigen
Unterlagen werden dem AN rechtzeitig vor Vorbereitung
zur
Ausführung im Dateiformat PDF zur Verfügung gestellt.
Das Leistungsverzeichnis wird im Dateiformat PDF und
GAEB vom AG an den AN zur Verfügung gestellt.
Der AN hat der BL GAEB-Dateien zur Verfügung zu
stellen, wenn diese angefordert werden.
Der Ausführung dürfen nur Unterlagen zugrunde gelegt
werden, die vom AG bzw. der BL als zur Ausführung
bestimmt gekennzeichnet sind.
Sämtliche Maße sind vom AN am Bau zu prüfen.
Ein Anspruch auf gedruckte bzw. geplottete Unterlagen
besteht nicht.

0.3.20 Güte verwendeter Baustoffe

Für die Güte der zur Verwendung kommenden Baustoffe,
Geräte und Materialien haftet der AN.

0.3.21 Dokumentationsunterlagen

Der AN ist für die Vorlage der gesamten
erforderlichen, vollständigen und geordneten
Unterlagen zur
Baudokumentation (d.h. Übergabe aller erforderlichen
allgemeinen bauaufsichtlichen
Zulassungen/Prüfzeugnisse oder europäisch technische
Bewertungen der verwendeten Baustoffe, Bauteile
und Bauarten mit den entspr. Leistungserklärungen,
Einbauanleitungen und Konformitätsbestätigungen der
Hersteller (CE/Ü-Zeichen) sowie Leistungs-/
Schottbücher, Fachunternehmererklärung zum
fachgerechten
Einbau, Bescheinigungen/Bestätigungen der Funktions-
und Betriebssicherheit von Anlagen etc.)
verantwortlich.
Die Übergabe hat vor der Abnahme (bzw. der
Teilabnahmen) als pdf Format an die BL zu erfolgen.

0.3.22 DSGVO

Grundsätzlich hat der AN die datenschutzrechtlichen
Vorschriften einzuhalten.
Diese sind:

a) Allgemeine Verpflichtung
Der AN verpflichtet sich, bei der Durchführung der
Baumaßnahme die Bestimmungen der
Datenschutz-Grundverordnung (DSGVO), des
Bundesdatenschutzgesetzes (BDSG) sowiealler sonstigen
einschlägigen datenschutzrechtlichen Vorschriften in
ihrer jeweils gültigen Fassung eigenverantwortlich
einzuhalten.

b) Umgang mit personenbezogenen Daten
Sofern der AN im Rahmen der Baumaßnahme
personenbezogene Daten erhebt, verarbeitet oder nutzt
(z. B.
Daten von Bewohnern, Mietern, Nachbarn, Besuchern oder
sonstigen Dritten), hat er die betroffenen
Personen eigenständig und rechtzeitig gemäß Art. 13
und Art. 14 DSGVO über die Datenverarbeitung zu
informieren und, soweit erforderlich, deren
ausdrückliche Einwilligung einzuholen.

c) Foto- und Videodokumentation
Bei der Erstellung von Foto- oder Videoaufnahmen auf
der Baustelle und im Umfeld des Bauvorhabens ist
sicherzustellen, dass keine unbeteiligten Personen
ohne deren Einwilligung erkennbar abgebildet werden.
Aufnahmen, die personenbezogene Daten enthalten (z. B.
Kfz-Kennzeichen, erkennbare Personen), sind
ausschließlich für projektbezogene Zwecke zu verwenden
und nach Abschluss der Baumaßnahme zu
löschen, sofern keine weitergehende
Aufbewahrungspflicht besteht.

d) Nachunternehmer und Beschäftigte
Der AN stellt sicher, dass auch seine Nachunternehmer,
Lieferanten und Beschäftigten die
datenschutzrechtlichen Anforderungen einhalten. Der AN
hat seine auf der Baustelle eingesetzten Mitarbeiter
über die geltenden Datenschutzbestimmungen
nachweislich zu unterweisen.

e) Auftragsverarbeitung
Sofern der AN im Auftrag des AG personenbezogene Daten
verarbeitet, ist vor Beginn der Verarbeitung ein
Vertrag zur Auftragsverarbeitung gemäß Art. 28 DSGVO
abzuschließen. Der AN hat den AG unverzüglich zu
informieren, wenn ein solcher Sachverhalt eintritt.

f) Datenschutzverletzungen
Bei Kenntnis einer Verletzung des Schutzes
personenbezogener Daten im Zusammenhang mit der
Baumaßnahme (z. B. Verlust von Unterlagen, unbefugter
Zugriff auf Bewohnerdaten) hat der AN den AG
unverzüglich, spätestens jedoch innerhalb von 24
Stunden, um dem AG die Einhaltung der gesetzlichen
Meldefrist nach Art. 33 DSGVO zu ermöglichen,
schriftlich per E-Mail zu informieren, damit der AG
seinen
Meldepflichten gemäß Art. 33 DSGVO gegenüber der
zuständigen Aufsichtsbehörde fristgerecht
nachkommen kann.

g) Haftung
Der AN haftet gegenüber dem AG für sämtliche Schäden,
die aus einem von ihm oder seinen
Erfüllungsgehilfen verursachten Verstoß gegen
datenschutzrechtliche Vorschriften entstehen. Dies
umfasst
auch Bußgelder, Schadensersatzansprüche Dritter und
sonstige finanzielle Nachteile.

0.3.23 Sicherheitsleistung, Vertragsstrafen,
Rechnungsabzüge und Einbehalte

Sicherheitsleistungen, Rechnungsabzüge und Einbehalte
siehe Formblatt 214.H
Es wird für die Bauleistungsversicherung ein Betrag
von 0,3% der Abrechnungssumme abgezogen.
Zusatz zu Formblatt 214.H.

0.3.24 Behinderungsanzeige

Behinderungen sind gemäß § 6 VOB/B unverzüglich
schriftlich anzuzeigen.

0.3.25 Bedenkenanmeldung

Bedenken gegen die vorgesehene Art der Ausführung oder
gegen Leistungen anderer Unternehmer sind
gemäß § 4 Abs. 3 VOB/B unverzüglich schriftlich
mitzuteilen.

0.3.26 Zahlungsbedingungen

Gemäß §16 VOB/B.
21 Kalendertage für Abschlagszahlungen,
30 Kalendertage für Schlusszahlungen.

0.3.27 Skonto-Regelung

Es wird keine Skonto-Regelung vereinbart.

### Titel 01 Vorbereitende Arbeiten

**01.1 Konstruktionsplanung**
Dem Auftragnehmer werden nach Auftragserteilung
Übersichtszeichnungen übergeben.

Die weitere technische Bearbeitung, d. h. - Erstellen
von
Konstruktions- und Detailplänen für alle in der
Leistungsbeschreibung aufgeführten Innentüren und
Branschutzelemente
- Abstimmung der Details mit dem AG bzw. mit dem
Architekten
rechtzeitig vor Fertigungsbeginn
- örtliche Aufmaße
- Vorlage von Original-Muster der Rahmenprofile
Brandschutzelemente und Türblattauflagen (Furnier)
ist mit dieser Position komplett anzubieten.

Die mit dem Architekten abgestimmten
Konstruktionspläne und
Muster sind vor Fertigungsbeginn bzw. vor
Materialbestellung
dem AG in digitaler Form und einfach als Papierausdruck
(Pläne) bzw. als Naturalmuster zu liefern.
Diese bedürfen der Freigabe durch den Auftraggeber.
Aus den Darstellungen müssen Konstruktion, Maße,
Einbau,
Befestigung und Bauanschlüsse der Bauteile sowie die
Einbaufolge erkennbar sein (DIN 18360, Zif. 3.1.1.3).
Menge: 1,000 psch

**01.2 Statischer Nachweis / Standsicherheitsnachweis**
für alle Fenster-Konstruktionen innen mit und ohne
Brandschutzanforderung sowie aller Ihrer
Einbauelemente,
Türen einschließlich Verglasungen, Verankerungen etc.
Der prüfbare statische Nachweis /
Standsicherheitsnachweis,
über die Einhaltung sämtlicher statischer Forderungen,
ist in
digitaler Form, vorzulegen.

Inklusive Kosten für die Glasbemessung der einzelnen
Scheiben nach DIN 18008.

Der statische Nachweis / Standsicherheitsnachweis ist
dem
Prüfstatiker zur Prüfung und Freigabe rechtzeitig
vorzulegen.
Menge: 1,000 psch

**01.3 Dokumentationsunterlagen**
Vorlage von Dokumentationsunterlagen nach
Fertigstellung
jeweils 1-fach als Papierausdruck und in digitaler
Form als
PDF-Dateien.

Dokumentationsunterlagen in nachfolgend beschriebener
Struktur liefern:
- Inhaltsverzeichnis
- Liste von allen verbauten Stoffen mit Fabrikats- bzw.
Herstellerangabe, Modell- und Farbbezeichnung
- Produktdatenblätter
- Bei allen Brandschutzelementen je Türe / Glaselement
 die allgemeinden bauaufsichtlichenZulassungen bzw.
 Prüfzeutnisse jeweils mit Verwendbarkeits-,
Anwendbarkeits-
 bzw. Übereinstimmungsnachweis des Herstellers oder die
 EG-Konformitätszertifikate in deutscher Sprache
 (bei Feuerschutztüren, die mit und ohne Rauchschutz
 ausgeführt werden können, ist die Rauchschutzfunktion
 explizit in der Übereinstimmungserklärung anzugeben)
- Übereinstimmungsbestätigungen
- Errichterbescheinigungen
- Fachunternehmererklärung
Menge: 1,000 pau

**01.4 Fahrbare Arbeitsgerüste/ Bühnen nach UVV bzw. BG, Höhe bis 7 m**
Liefern und Vorhalten von fahrbaren Arbeitsgerüsten/
Bühnen
nach UVV bzw. BG für den Innenbereich sowie das
Zerlegen
und Vertragen zu den einzelnen Montageorten für alle in
nachfolgenden Positionen ausgeschriebenen
Leistungsumfänge.
Für Höhen bis 7 m über FOK
Menge: 1,000 psch

### Titel 02 Innentüren und Glaselemente, Blockzargen

*Hinweis*
Sämtliche in nachfolgend aufgeführten Positionen
beschriebenen Innentüren sind entsprechend der
nachgenannten Spezifikation anzubiegen inklusive
Lieferung
und Montage.

Im EP mit einzurechnen sind alle erforderlichen
fachgerechten
Bauteilanschlüsse sowie Zargenhinterfüllung
entsprechend den
geforderten Anforderungen nach den Vorgaben des
Herstellers
bzw. allg. bauaufsichtl. Zulassung.
Erforderliche Einputzarbeiten erfolgen bauseits.
Nachforderungen werden nicht anerkannt.

Zarge:
Massivholzstockzarge (Schlitz/Zapfen)
Massivholz Eiche, Schlitz und Zapfen Eckverbindung mit
V-Fuge, in Festverglasung
Stockbreite oben/Band-/Schlosskante (rechts/links) ca.
60/70/60
× 73mm, Spezialdichtung grau, ohne Bodeneinstand
massives Schließblech Edelstahl geschliffen
(Materialstärke
3mm)

Bänder:
3- teilige 3D Objektbänder mit Stiftsicherung lt.
Herstellerangaben für angegebene Abmessungen,
Edelstahloptik
Anzahl und Belastungsklasse nach jeweiligen
Türflügelgewicht
und nach geforderter Dauerhaftigkeitsklasse

Türblatt:
Variante A)
Vollspantür bzw. bei Anforderungen an den Schallschutz;
Klimaklasse oder Brandschutz nach Herstellervorgaben
Zur Erhöhung der Stabilität und
Schraubenauszugfestigkeit mit
einem innenliegenden 4-seitigen Verstärkungsrahmen.
Kantenausbildung stumpf einschlagend ausgebildet
Oberfläche Echtholz-Furnier in Eiche hell, Europäische
Eiche,
Furnierrichtung senkrecht

Bemusterung ist durchzuführen.

Variante B)
Türen als Glastüren: Massivholzrahmen mit Glasfüllung
für den
Innenbereich,
Verglasungen als Objektverglasungen, bzw. als
F30-Brand-/Rauch-/Schallschutz-Festverlasung
Spezifikation in nachfolgend aufgeführten Positionen
Glasfalz bandseitig
Glasleisten massivholzummantelt, farbig bzw. farblos
lackiert,
passend zur Oberfläche

'.........'
angebotenes Fabrikat Türblatt und Zarge

Oberblende
Oberblede gegengefälzt, Material und Optik wie
Türblatt bzw.

Oberlicht
Oberlicht mit Kämpfer, Klarglas
Die Art der Verglasung ist an die Anforderungen an
Schallschutz und ggf. Brandschutz anzupassen

Glasfüllungen und Fesverglasungen

Bei Türen als Glastüren: Massivholzrahmen mit
Glasfüllung für
den Innenbereich,
Festverglasungen als Objekt-Festverglasungen, bzw. als
F30-Brand-/Rauch-/Schallschutz-Festverlasung
Spezifikation in nachfolgend aufgeführten Positionen
Glasfalz bandseitig
Glasleisten massivholzummantelt, farbig bzw. farblos
lackiert,
passend zur Oberfläche

Schallschutzklasse:
nach DIN 4109, Klasse 1 bis 5, genaue Spezifikation in
nachfolgenden Positionen

Klimaklasse:
nach DIN EN 1121, Klasse 1 bis 4, genaue Spezifikation
in
nachfolgenden Positionen

Beanspruchungsklasse:
nach DIN EN 1192, Klasse 1 bis 4, genaue Spezifikation
in
nachfolgenden Positionen

Türdrückergarnitur:
Material:  Edelstahl
Oberfläche:  matt gebürstet
Garniturenart: 2 St. U-förmige Objekttürdrücker D/D
Rosette:  Rundrosette
Lochung:  für PZ vorgerüstet
Schloss:  Profilzylinder m. Riegelfallenschloss für
  Objekttüre m. Edelstahlstulp
  teilweise mit Panikfunktion

gewähltes Fabrikat Fa. FSB Produktfamilie 1023,
Edelstahl,
matt oder gleichwertig

'.........'
Angebotenes Fabrikat Türdrückergarnitur

Schloss:
Behörden-Einsteckschloss Klasse 4 nach DIN 18251
als Riegelfallenschloss mit Edelstahlstulp
teilweise mit Panikfunktion

'.........'
angebotenes Fabrikat Schloss

Anforderungsbedingte Zusatzausstattung:

Schließmittel:
Obentürschließer Variante A)
Einstellbarer Obentürschließer mit Gleitschiene und
Öffnungsbegrenzung über Gleitschienenpuffer für
in einem öffentlichen Gebäude mit hoher Frequenz auf
der
Bandseite
Gehäuse und Gestänge Alu eloxiert, abgestimmt auf das
sich ergebende Flügelgewicht

'.........'
Angebotenes Fabrikat Obentürschließer

Obentürschließer Variante B)
Obertürschließer wie vor, jedoch mit Feststellfunktion

'.........'
Angebotenes Fabrikat Obentürschließer mit
Feststellfunktion

Obentürschließer Variante C)
Obentürschließer wie vor, jedoch mit EasyOpen
Funktion. Mit
Öffnungsunterstützung in barrierefrei zugänglichen
Räumen.

'.........'
Angebotenes Fabrikat Obentürschließer mit
Öffnungsunterstützung

Obentürschließer Variante D)
Obentürschließer mit integrierter Offenhaltung
(Feststellanlage)
Einstellbare Schließkraft Größe 2-6 nach EN 1154 A
Optische Größenanzeige
Regulierbare Öffnungsdämpfung
Regulierbarer hydraulischer Endschlag
Regulierbare, thermostabilisierte
Schließgeschwindigkeit
Klare Linienführung
Rauchschalter und Netzteil in der Gleitschiene
integriert
Zusätzliche Rauchschalter anschließbar
Stromversorgung Netzspannung 230 V
Zulassung vom DIBt
Türblattmontage auf Bandseite

'.........'
Angebotenes Fabrikat Obentürschließer mit Offenhaltung
für
1-flügelige Türen

wie vor jedoch bei zweiflügeligen Türen mit
Schließfolgeregelung
Schließfolgeregelung hält den Gangflügel in
Warteposition bis
der Standflügel geschlossen ist

'.........'
Angebotenes Fabrikat Obentürschließer mit Offenhaltung
für
2-flügelige Türen

Bei der zusätzlichen Ausstattung gilt generell, dass
die Funktion
der Abschlüsse wie z. B. Brand- oder Rauchschutz etc.
nicht
beeinträchtigt werden darf.
Über die Verwendung von Sonderausstattungen bei z. B.
Brand-
oder Rauchschutztüren ist ein entsprechender
Prüfnachweis
vorzulegen.

Brandschutz:
Brandschutztüren aus Holz und Brandschutzverglasungen
in
Holztüren/Elementen müssen eine allgemeine
bauaufsichtliche
Zulassung aufweisen. Die Zulassung wird durch das
Deutsche
Institut für Bautechnik (DIBt) in Berlin erteilt. Sie
ist vom
Hersteller durch das Anbringen des amtlichen
Kennzeichnungsschildes und durch die Vorlage des
Bescheides
nachzuweisen. Die Einbauanleitungen der Hersteller
sind als
Bestandteil der Zulassungen einzuhalten.

Rauchschutz:
Rauchschutztüren benötigen ein allgemeines
bauaufsichtliches
Prüfzeugnis einer amtlich anerkannten
Materialprüfanstalt. Es
ist vom Hersteller durch das Anbringen eines
Kennzeichnungsschildes und durch die Vorlage des
Prüfzeugnisses nachzuweisen. Die Dichtheit einer
geprüften
Rauchschutztür mit absenkbarer Bodendichtung ist auch
abhängig von der Ausführung des Bodenbelages.
Gegebenenfalls ist der Einsatz einer Metall- bzw.
Bodenschwelle (Höhe max. 5mm, Länge =
Zargenfalzmaßbreite) z.B. bei Teppichboden oder Fliesen
erforderlich. Die Einbauanleitungen der Hersteller
sind als
Bestandteil der Prüfzeugnisse einzuhalten.

**02.1 Innentüre, Oberblende, 101/270 cm, ZK**
Innentüre mit Oberblende

Türnummer:  TE-1.1-2

Türbreite (Rohbauöffnung): 101 cm
Elementhöhe (Rohbauöffnung): 270 cm
davon Türhöhe:  213,5 cm
davon Höhe Oberblende:  56,5 cm

Einbausituation: Trockenbauwand
Mauerstärke: 12,5 cm

Anforderungen Brandschutz: ohne
Obentürschließer:  nein
WC-Türe:  nein
Drücker/Beschläge  Drücker/Drücker
Schloss:  PZ Vorgerichtet

Feuchtraumausbildung:  nein
Klimaklasse:  2
Beanspruchungsklasse:  4
Schallschutzklasse:  1

Inklusive Vorrichtung für Zugangskontrolle
Menge: 1,000 St

**02.2 Türelement 3-teilig, 176/270 cm, fh/rs, ZK**
Innentürelement, 3-teilig, bestehend aus
Türe als Ganzglastüre mit seitlichem, feststehendem
Glaselement und Glasoberlicht

Türnummer:  TE-10-1 (EG Innenhof)

Elementbreite gesamt (Rohbauöffnung): 176 cm
Elementhöhe gesamt (Rohbauöffnung): 270 cm

Lichte Durchgangsbreite Türe:  100 cm
Höhe Türe  213,5 cm
Höhe Oberlicht  56,5 cm
Breite Oberlicht  176 cm
Höhe Seitenverglasung  213,5 cm
Breite Seitenverglasung abhängig von Rahmendimension
nach
Einhaltung der Durchgangsbreite Türe

Einbausituation:
seitlich Mauerwerk, Ziegel
oben Ziegelsturz
unten Estrich mit Fliesenbelag
Fußbodenaufbauhöhe gesamt 28 cm

Anforderungen Brandschutz: feuerhemmend (T30) mit
  Rauchschutz
als Fluchttüre (Vollpanik) nach DIN EN 179
Obentürschließer:  ja
Drücker/Beschläge  Drücker/Drücker
Schloss:  PZ Vorgerichtet
  mit Panikfunktion

Feuchtraumausbildung:  nein
Klimaklasse:  2
Beanspruchungsklasse:  4
Schallschutzklasse:  2

Inklusive Vorrichtung für Zugangskontrolle

Inklusive Vorrichtung für Nottürterminal
Menge: 1,000 St

**02.3 Fensterement, 125/213,5 cm, fh**
Fensterelement, 1-teilig, Festverglasung

Türnummer:  FE-10-1 (EG Innenhof)

Elementbreite gesamt (Rohbauöffnung): 125cm
Elementhöhe gesamt (Rohbauöffnung): 213,5 cm

Einbausituation:
seitlich Mauerwerk, Ziegel
oben Ziegelsturz
unten Estrich mit Fliesenbelag
Fußbodenaufbauhöhe gesamt 28 cm

Anforderungen Brandschutz: feuerhemmend (T30)

Feuchtraumausbildung:  nein
Klimaklasse:  2
Schallschutzklasse:  2
Menge: 1,000 St

**02.4 Zulage zu Fensterelement für Ausführung als 1-flügelige Türe**
Zulage zu vorbeschriebenen Fensterelement FE-10-1 (EG
Innenhof) für die Ausführung als 1-flügliges
Türelement als
Glastürelement

Anforderungen an den Brandschutz: feuerhemmend (T30)
mit
Rauchschutz

inklusive Obentürschließer mit Offenhaltung,
Rauchmelder und
Auslösetaster
Menge: 1,000 St

**02.5 Fensterement, 201/213,5 cm**
Fensterelement, Festverglasung, 2 Felder mit vertikalem
glasteilenden Kämpfer

Türnummer:  FE-1.1-1 (EG Tourist-Info)

Elementbreite gesamt (Rohbauöffnung): 201 cm
Elementhöhe gesamt (Rohbauöffnung): 213,5 cm

Einbausituation:
seitlich Trockenbauwand
oben Trockenbausturz
unten Estrich mit Fliesenbelag
Fußbodenaufbauhöhe gesamt 28 cm

Anforderungen Brandschutz: ohne

Feuchtraumausbildung:  nein
Klimaklasse:  2
Beanspruchungsklasse:  4
Schallschutzklasse:  1
Menge: 1,000 St

**02.6 Fenster-/Türelement 2-teilig, 264,5/260 cm, fh/rs, ZK**
Fensterelement, Festverglasung mit eingesetzter
Innentüre,
Türe als Ganzglastüre

Türnummer:  FE-2-1 + TE-2-1 (EG Mühlenmuseum)

Elementbreite gesamt (Rohbauöffnung): 264,5 cm
Elementhöhe gesamt (Rohbauöffnung): 260 cm
Lichte Durchgangsbreite Türe:  100 cm
Höhe Türe: 260 cm bis Oberkante Element (Ohne
Oberlicht)
Breite feststehende Seitenverglasung abhängig von
Rahmendimension

Einbausituation:
seitlich Stahlbeton-Stützen
oben Stahlbetonsturz
unten Estrich mit Fliesenbelag
Fußbodenaufbauhöhe gesamt 28 cm

Anforderungen Brandschutz: feuerhemmend (T30) mit
  Rauchschutz
Bodenabsenkdichtung:  ja
Obentürschließer:  ja, mit Öffnungsunterstützung
  (easy open)
Drücker/Beschläge  Drücker/Drücker
Schloss:  PZ Vorgerichtet

Feuchtraumausbildung:  nein
Klimaklasse:  2
Beanspruchungsklasse Türe: 4
Schallschutzklasse:  2

Inklusive Vorrichtung für Zugangskontrolle
Menge: 1,000 St

**02.7 Fensterelement, 263,5/260 cm, fh**
Fensterelement, Festverglasung, 2 Felder mit
glasteilendem
Kämpfer

Elementnummer:  FE-2-2 (EG Mühlenmuseum)

Elementbreite gesamt (Rohbauöffnung): 263,5 cm
Elementhöhe gesamt (Rohbauöffnung): 260 cm

Einbausituation:
seitlich Stahlbeton-Stützen
oben Stahlbetonsturz
unten Estrich mit Fliesenbelag
Fußbodenaufbauhöhe gesamt 28 cm

Anforderungen Brandschutz: feuerhemmend (T30)

Feuchtraumausbildung:  nein
Klimaklasse:  2
Schallschutzklasse:  2
Menge: 1,000 St

**02.8 Fenster-/Türelement 2-teilig, 394/305 cm, fh/rs, ZK**
Fensterelement als Festverglasung mit eingesetzter
Innentüre,
Türe als Ganzglastüre mit Glasoberlicht
Oberer Bereich Fensterelement, ca. 35 cm als
Oberlicht mit
beidseitig bündiger Paneelfüllung
 -> nicht sichtbarer Bereich (abgehängte Decke)

Türnummer:  F1-3-1 + T1-1-1 (OG Verwaltung)

Elementbreite gesamt (Rohbauöffnung): 394 cm
Elementhöhe gesamt (Rohbauöffnung): 305 cm

Lichte Durchgangsbreite Türe:  100 cm
Höhe Türe:  213,5 cm
Höhe Glasoberlicht über Türe  56,5 cm
Höhe Seitenverglasung  270 cm
Breite Seitenverglasung abhängig von Rahmendimension
nach
Einhaltung der Durchgangsbreite Türe, Seitenverglasung
mit
einem mittigem Pfosten
Höhe Oberlicht mit Paneelfüllung  35 cm

Einbausituation:
seitlich Mauerwerk Ziegel und Mauerwerk Stahlbeton
oben Stahlbetondecke
unten Estrich mit Fliesenbelag
Fußbodenaufbauhöhe gesamt 16 cm

Anforderungen Brandschutz: feuerhemmend (T30) mit
  Rauchschutz
Bodenabsenkdichtung:  ja
Obentürschließer:  ja, mit Öffnungsunterstützung
  (easy open)
Drücker/Beschläge  Drücker/Drücker
Schloss:  PZ Vorgerichtet
  mit Panikfunktion

Feuchtraumausbildung:  nein
Klimaklasse:  2
Beanspruchungsklasse Türe: 4
Schallschutzklasse:  2

Inklusive Vorrichtung für Zugangskontrolle
Menge: 1,000 St

**02.9 Fenster-/Türelement 2-teilig, 288,5/230 cm, fh/rs, ZK**
Fenster-/Türelement Festverglasung mit seitlich
eingesetzter
Innentüre als Ganzglastüre

Türnummer:  F1-2-3 + T1-2-1 (OG Bürgerbüro)

Elementbreite gesamt (Rohbauöffnung): 288,5 cm
Elementhöhe gesamt (Rohbauöffnung): 230 cm
Lichte Durchgangsbreite Türe:  120 cm
Höhe Türe: bis Oberkante Element (Kein Oberlicht)
Breite Seitenteil abhängig von Rahmendimension nach
Einhaltung der Duchrgangsbreite Türe

Einbausituation:
seitlich Mauerwerk
oben Stahlbetonsturz
unten Estrich mit Fliesenbelag
Fußbodenaufbauhöhe gesamt 16 cm

Anforderungen Brandschutz: feuerhemmend (T30) mit
  Rauchschutz
Obentürschließer:  ja, mit Öffnungsunterstützung
  (easy open)
Drücker/Beschläge  Drücker/Drücker
Schloss:  PZ Vorgerichtet

Feuchtraumausbildung:  nein
Klimaklasse:  2
Beanspruchungsklasse Türe: 4
Schallschutzklasse:  3

Inklusive Vorrichtung für Zugangskontrolle
Menge: 1,000 St

**02.10 Türelement 3-teilig, 203/270 cm**
Innentürelement, 3-teilig, bestehend aus
Türe als Ganzglastüre mit seitlichem, feststehendem
Glaselement und Glasoberlicht

Türnummer:  T1-5-1 (OG Vorzimmer)

Elementbreite gesamt (Rohbauöffnung): 203 cm
Elementhöhe gesamt (Rohbauöffnung): 270 cm
Lichte Durchgangsbreite Türe:  100 cm
Höhe Türe  213,5 cm
Höhe Glasoberlicht  56,5 cm

Einbausituation:
seitlich Trockenbauwand
oben Trockenbausturz
unten Estrich mit Fliesenbelag / Teppichbelag
Fußbodenaufbauhöhe gesamt 16 cm

Anforderungen Brandschutz: ohne
Obentürschließer:  nein
Drücker/Beschläge  Drücker/Drücker
Schloss:  PZ Vorgerichtet

Feuchtraumausbildung:  nein
Klimaklasse:  2
Beanspruchungsklasse Türe: 4
Schallschutzklasse:  2
Menge: 1,000 St

**02.11 Türelement 3-teilig, 176/270 cm, fh/rs, Offenhaltung**
Innentürelement, 3-teilig, bestehend aus
Türe als Ganzglastüre mit seitlichem, feststehendem
Glaselement und Glasoberlicht

Türnummer:  T1-3-2 (OG Flur/Innenhof)

Elementbreite gesamt (Rohbauöffnung): 176 cm
Elementhöhe gesamt (Rohbauöffnung): 270 cm

Lichte Durchgangsbreite Türe:  100 cm
Höhe Türe  213,5 cm
Höhe Oberlicht  56,5 cm
Breite Oberlicht  176 cm
Höhe Seitenverglasung  213,5 cm
Breite Seitenverglasung abhängig von Rahmendimension
nach
Einhaltung der Durchgangsbreite Türe

Einbausituation:
seitlich Mauerwerk, Ziegel
oben Ziegelsturz
unten Estrich mit Fliesenbelag / Teppichbelag
Fußbodenaufbauhöhe gesamt 16 cm

Anforderungen Brandschutz: feuerhemmend (T30) mit
  Rauchschutz
Obentürschließer:  ja, mit integrierter Offenhaltung
Drücker/Beschläge  Drücker/Drücker
Schloss:  PZ Vorgerichtet
  mit Panikfunktion

Feuchtraumausbildung:  nein
Klimaklasse:  2
Beanspruchungsklasse:  4
Schallschutzklasse:  2

Inklusive Offenhaltung Türflügel
Inklusive Rauchmelder und Auslösetaster
Menge: 1,000 St

**02.12 Fensterelement, 288,5/270 cm, fh, absturzsichernd, SSK3**
Fensterelement, Festverglasung, 2 Felder mit
glasteilendem
Kämpfer
Verglasung absturzsicher

Elementnummer:  F1-4-1 (OG Besprechung/Innenhof)

Elementbreite gesamt (Rohbauöffnung): 288,5 cm
Elementhöhe gesamt (Rohbauöffnung): 270 cm

Einbausituation:
seitlich Stahlbetonwand, Mauerwerk
oben Stahlbetonsturz
unten Estrich mit Textilbelag
Fußbodenaufbauhöhe gesamt 16 cm

Inklusive Rahmenaufdopplung in Höhe des Fußbodenaufbaus

Anforderungen Brandschutz: feuerhemmend (T30)
  Verglasung absturzsicher

Feuchtraumausbildung:  nein
Klimaklasse:  2
Schallschutzklasse:  3
Menge: 1,000 St

**02.13 Fensterelement, 263,5/260 cm, fh, absturzsichernd, SSK3**
Fensterelement, Festverglasung, 2 Felder mit
glasteilendem
Kämpfer
Verglasung absturzsicher

Elementnummer:  F1-6-2 (OG Bürgermeister
  /Mühlenmuseum)

Elementbreite gesamt (Rohbauöffnung): 263,5 cm
Elementhöhe gesamt (Rohbauöffnung): 260 cm

Einbausituation:
seitlich, Mauerwerk
oben Stahlbetonsturz
unten Estrich mit Textilbelag
Fußbodenaufbauhöhe gesamt 16 cm

Inklusive Rahmenaufdopplung in Höhe des Fußbodenaufbaus

Anforderungen Brandschutz: feuerhemmend (T30)
  Verglasung absturzsicher

Feuchtraumausbildung:  nein
Klimaklasse:  2
Schallschutzklasse:  3
Menge: 1,000 St

**02.14 Fensterelement, 201/260 cm, fh, absturzsichernd, SSK2**
Fensterelement, Festverglasung, 2 Felder mit
glasteilendem
Kämpfer
Verglasung absturzsicher

Elementnummer:  F1-3-2 (OG Flur
  /Mühlenmuseum)

Elementbreite gesamt (Rohbauöffnung): 201 cm
Elementhöhe gesamt (Rohbauöffnung): 260 cm

Einbausituation:
seitlich, Mauerwerk
oben Stahlbetonsturz
unten Estrich mit Textilbelag
Fußbodenaufbauhöhe gesamt 16 cm

Inklusive Rahmenaufdopplung in Höhe des Fußbodenaufbaus

Anforderungen Brandschutz: feuerhemmend (T30)
  Verglasung absturzsicher

Feuchtraumausbildung:  nein
Klimaklasse:  2
Schallschutzklasse:  2
Menge: 1,000 St

**02.15 Fensterement, 176/270 cm**
Fensterelement, Festverglasung, einteilig

Türnummer:  F1-17-1 (OG Teeküche)

Elementbreite gesamt (Rohbauöffnung): 176 cm
Elementhöhe gesamt (Rohbauöffnung): 270 cm

Einbausituation:
seitlich Mauerwerk, Stahlbetonstütze
oben Ziegelsturz / Stahlbetonsturz
unten Estrich mit Teppichbelag
Fußbodenaufbauhöhe gesamt 16 cm

Anforderungen Brandschutz: ohne

Feuchtraumausbildung:  nein
Klimaklasse:  2
Schallschutzklasse:  ohne
Menge: 1,000 St

**02.16 Innentüre, Oberlicht, 2-flgl, 251/270 cm, Offenhaltung, SSK 3, ZK**
Innentüre, zweiflügelig mit durchgehendem Oberlicht

Türnummer:  T2-1-1 (Mehrzwecksaal)

Türbreite (Rohbauöffnung):  251 cm
Elementhöhe gesamt (Rohbauöffnung): 270 cm

Türhöhe  213,5 cm
Höhe Oberlicht  56,5 cm
Breite Oberlicht  251 cm

Einbausituation: Trockenbauwand
Mauerstärke: 15 cm

Anforderungen Brandschutz: feuerhemmend (T30) mit
  Rauchschutz
Obentürschließer:  ja, Obentürschließsystem für
  2-flügelige Türen mit integrierter
  Offenhaltung und
  mechanischer Schließfolgeregelung
WC-Türe:  nein
Drücker/Beschläge  Drücker/Drücker auf beiden
  Türflügeln
Schloss:  PZ Vorgerichtet

Feuchtraumausbildung:  nein
Klimaklasse:  2
Beanspruchungsklasse:  4
Schallschutzklasse:  3

Inklusive Vorrichtung für Zugangskontrolle
Inklusive liefern und einbauen Bodenhülse für
Türfeststellung
Menge: 1,000 St

**02.17 Zulage Folierung undurchsichtig, Teilflächen**
Zulage zu vorbeschriebenen Fenster- und Türelementen
für das
Aufbringen einer undurchsichtigen Floierung als
Blickschutz und
zur Kennzeichnung von Ganzglastüren im Sichtbereich

Folierung von Teilflächen in unterschiedlichen
Zuschnitten
Die Optik der Folie soll satiniertem Glas / Milchglas
entsprechen
Menge: 10,000 m²

**02.18 Zulage Folierung undurchsichtig, vollflächig**
Zulage zu vorbeschriebenen Fenster- und Türelementen
für das
vollflächige Aufbringen einer undurchsichtigen
Floierung als
Blickschutz

Die Optik der Folie soll satiniertem Glas / Milchglas
entsprechen
Menge: 7,000 m²

### Titel 03 Innentüren, Umfassungszargen

*Hinweis*
Sämtliche in nachfolgend aufgeführten Positionen
beschriebenen Innentüren sind entsprechend der
nachgenannten Spezifikation anzubiegen inklusive
Lieferung
und Montage.

Im EP mit einzurechnen sind alle erforderlichen
fachgerechten
Bauteilanschlüsse sowie Zargenhinterfüllung
entsprechend den
geforderten Anforderungen nach den Vorgaben des
Herstellers
bzw. allg. bauaufsichtl. Zulassung.
Erforderliche Einputzarbeiten erfolgen bauseits.
Nachforderungen werden nicht anerkannt.

Zarge:
3-teilige Holzfutterzarge für den nachträglichen
Einbau geeignet
Eckige Ausführung für stumpf einschlagendes Türblatt
ausgebildet
Oberfläche Echtholz-Furnier in Eiche hell, Europäische
Eiche
Angabe der Maulweiten in nachfolgenden Positionen

Bänder:
3- teilige 3D Objektbänder mit Stiftsicherung lt.
Herstellerangaben für angegebene Abmessungen,
Edelstahloptik
Anzahl und Belastungsklasse nach jeweiligen
Türflügelgewicht
und nach geforderter Dauerhaftigkeitsklasse

Türblatt:
Vollspantür bzw. bei Anforderungen an den Schallschutz;
Klimaklasse oder Brandschutz nach Herstellervorgaben
Zur Erhöhung der Stabilität und
Schraubenauszugfestigkeit mit
einem innenliegenden 4-seitigen Verstärkungsrahmen
Kantenausbildung stumpf einschlagend ausgebildet
Oberfläche Echtholz-Furnier in Eiche hell, Europäische
Eiche,
Furnierrichtung senkrecht

Bemusterung ist durchzuführen.

'.........'
angebotenes Fabrikat Türblatt und Zarge

Oberblende
Oberblede gegengefälzt, Material und Optik wie
Türblatt bzw.

Oberlicht
Oberlicht mit Kämpfer, Klarglas
Die Art der Verglasung ist an die Anforderungen an
Schallschutz und ggf. Brandschutz anzupassen

Schallschutzklasse:
nach DIN 4109, Klasse 1 bis 5, genaue Spezifikation in
nachfolgenden Positionen

Klimaklasse:
nach DIN EN 1121, Klasse 1 bis 4, genaue Spezifikation
in
nachfolgenden Positionen

Beanspruchungsklasse:
nach DIN EN 1192, Klasse 1 bis 4, genaue Spezifikation
in
nachfolgenden Positionen

Türdrückergarnitur:
Material:  Edelstahl
Oberfläche:  matt gebürstet
Garniturenart: 2 St. U-förmige Objekttürdrücker D/D
Rosette:  Rundrosette
Lochung:  für PZ vorgerüstet
Schloss:  Profilzylinder m. Riegelfallenschloss für
  Objekttüre m. Edelstahlstulp
  teilweise mit Panikfunktion

gewähltes Fabrikat Fa. FSB Produktfamilie 1023,
Edelstahl,
matt oder gleichwertig

'.........'
Angebotenes Fabrikat Türdrückergarnitur

Türdrückergarnitur wie vor, jedoch als WC Garnitur,
barrierefrei

'.........'
Angebotenes Fabrikat Türdrückergarnitur barrierefrei

Schloss:
Behörden-Einsteckschloss Klasse 4 nach DIN 18251
als Riegelfallenschloss mit Edelstahlstulp
teilweise mit Panikfunktion

'.........'
angebotenes Fabrikat Schloss

Anforderungsbedingte Zusatzausstattung:

Schließmittel:
Obentürschließer Variante A)
Einstellbarer Obentürschließer mit Gleitschiene und
Öffnungsbegrenzung über Gleitschienenpuffer für
in einem öffentlichen Gebäude mit hoher Frequenz auf
der
Bandseite
Gehäuse und Gestänge Alu eloxiert, abgestimmt auf das
sich ergebende Flügelgewicht

'.........'
Angebotenes Fabrikat Obentürschließer

Obentürschließer Variante B)
Obertürschließer wie vor, jedoch mit Feststellfunktion

'.........'
Angebotenes Fabrikat Obentürschließer mit
Feststellfunktion

Obentürschließer Variante C)
Obentürschließer wie vor, jedoch mit EasyOpen
Funktion. Mit
Öffnungsunterstützung in barrierefrei zugänglichen
Räumen.

'.........'
Angebotenes Fabrikat Obentürschließer mit
Öffnungsunterstützung

Obentürschließer Variante D)
Obentürschließer mit integrierter Offenhaltung
(Feststellanlage)
Einstellbare Schließkraft Größe 2-6 nach EN 1154 A
Optische Größenanzeige
Regulierbare Öffnungsdämpfung
Regulierbarer hydraulischer Endschlag
Regulierbare, thermostabilisierte
Schließgeschwindigkeit
Klare Linienführung
Rauchschalter und Netzteil in der Gleitschiene
integriert
Zusätzliche Rauchschalter anschließbar
Stromversorgung Netzspannung 230 V
Zulassung vom DIBt
Türblattmontage auf Bandseite

'.........'
Angebotenes Fabrikat Obentürschließer mit Offenhaltung
für
1-flügelige Türen

wie vor jedoch bei zweiflügeligen Türen mit
Schließfolgeregelung
Schließfolgeregelung hält den Gangflügel in
Warteposition bis
der Standflügel geschlossen ist

'.........'
Angebotenes Fabrikat Obentürschließer mit Offenhaltung
für
2-flügelige Türen

Bei der zusätzlichen Ausstattung gilt generell, dass
die Funktion
der Abschlüsse wie z. B. Brand- oder Rauchschutz etc.
nicht
beeinträchtigt werden darf.
Über die Verwendung von Sonderausstattungen bei z. B.
Brand-
oder Rauchschutztüren ist ein entsprechender
Prüfnachweis
vorzulegen.

Brandschutz:
Brandschutztüren aus Holz und Brandschutzverglasungen
in
Holztüren/Elementen müssen eine allgemeine
bauaufsichtliche
Zulassung aufweisen. Die Zulassung wird durch das
Deutsche
Institut für Bautechnik (DIBt) in Berlin erteilt. Sie
ist vom
Hersteller durch das Anbringen des amtlichen
Kennzeichnungsschildes und durch die Vorlage des
Bescheides
nachzuweisen. Die Einbauanleitungen der Hersteller
sind als
Bestandteil der Zulassungen einzuhalten.

Rauchschutz:
Rauchschutztüren benötigen ein allgemeines
bauaufsichtliches
Prüfzeugnis einer amtlich anerkannten
Materialprüfanstalt. Es
ist vom Hersteller durch das Anbringen eines
Kennzeichnungsschildes und durch die Vorlage des
Prüfzeugnisses nachzuweisen. Die Dichtheit einer
geprüften
Rauchschutztür mit absenkbarer Bodendichtung ist auch
abhängig von der Ausführung des Bodenbelages.
Gegebenenfalls ist der Einsatz einer Metall- bzw.
Bodenschwelle (Höhe max. 5mm, Länge =
Zargenfalzmaßbreite) z.B. bei Teppichboden oder Fliesen
erforderlich. Die Einbauanleitungen der Hersteller
sind als
Bestandteil der Prüfzeugnisse einzuhalten.

**03.1 Innentüre, 113,5/213,5 cm, MW 27 cm**
Innentüre

Türnummer:  TE-3-1 (EG WC Herren)
  TE-4-1 (EG WC Damen)

Türbreite (Rohbauöffnung): 113,5 cm
Türhöhe (Rohbauöffnung): 213,5 cm

Einbausituation: Ziegelmauerwerk
Mauerstärke: 24 cm, verputzt
Umfassungszarge, Maulweite: 27 cm

Anforderungen Brandschutz: ohne
Obentürschließer:  ja, ohne Feststellfunktion
WC-Türe:  ja
Drücker/Beschläge  Drücker/Drücker
Schloss:  PZ Vorgerichtet

Feuchtraumausbildung:  nein
Klimaklasse:  2
Beanspruchungsklasse:  4
Schallschutzklasse:  1
Menge: 2,000 St

**03.2 Innentüre, 113,5/213,5 cm, MW 27 cm, barrierefrei**
Innentüre

Türnummer:  TE-5-1 (EG Barrierefr. Bad)

Türbreite (Rohbauöffnung): 113,5 cm
Türhöhe (Rohbauöffnung): 213,5 cm

Einbausituation: Ziegelmauerwerk
Mauerstärke: 24 cm, verputzt
Umfassungszarge, Maulweite: 27 cm

Anforderungen Brandschutz: ohne
Obentürschließer:  ja, mit Öffnungsunterstützung
  (easy-open) und ohne
  Feststellfunktion
WC-Türe:  ja
Drücker/Beschläge  Drücker/Drücker barrierefrei
Schloss:  WC Garnitur

Feuchtraumausbildung:  ja
Klimaklasse:  2
Beanspruchungsklasse:  4
Schallschutzklasse:  1
Menge: 1,000 St

**03.3 Zulage Lüftungsgitter**
Zulage zu vorgenannter Position WC-Türen für liefern
und
Einbauen von Türlüftungsgitter

Türlüftungsgitter beidseitig aus Edelstahl, Oberfläche
gebürstet
für Lüftungsquerschnitt von mindestens 280 cm²

Inklusive herstellen des dafür notwendigen
Ausschnittes im
Türblatt und Einbau in Türblatt einschließlich aller
notwendigen
Verbindungsmittel.
Menge: 2,000 St

**03.4 Innentüre, 126/213,5 cm, MW 27 cm, fh/rs, ZK**
Innentüre

Türnummer:  TE-9-1 (EG HLS)
  TE-9.1-1 (EG Lager)

Türbreite (Rohbauöffnung): 126 cm
Türhöhe (Rohbauöffnung): 213,5 cm

Einbausituation: Ziegelmauerwerk
Mauerstärke: 24 cm, verputzt
Umfassungszarge, Maulweite: 27 cm

Anforderungen Brandschutz: feuerhemment (T30) mit
  Rauchschutz
Bodenabsenkdichtung:  ja
Obentürschließer:  ja, ohne Feststellfunktion
Drücker/Beschläge  Drücker/Drücker
Schloss:  PZ
Feuchtraumausbildung:  nein
Klimaklasse:  2
Beanspruchungsklasse:  4
Schallschutzklasse:  1

Inklusive Vorrichtung für Zugangskontrolle
Menge: 2,000 St

**03.5 Innentüre, 201/213,5 cm, 2-flgl, MW 27 cm, fh/rs, Offenhaltung**
Innentüre, 2-flügelig

Türnummer:  TE-10-2 (EG Innenhof)

Türbreite (Rohbauöffnung): 201 cm
Türhöhe (Rohbauöffnung): 213,5 cm

Einbausituation: Ziegelmauerwerk
Mauerstärke: 24 cm, verputzt
Umfassungszarge, Maulweite: 27 cm

Anforderungen Brandschutz: feuerhemment (T30) mit
  Rauchschutz
Bodenabsenkdichtung:  ja
Obentürschließer:  ja, Obentürschließsystem für
  2-flügelige Türen mit integrierter
  Offenhaltung und
  mechanischer Schließfolgeregelung
Drücker/Beschläge  Drücker/Drücker auf beiden
  Türflügeln
Schloss:  PZ vorgerichtet mit
  Panikfunktion
Feuchtraumausbildung:  nein
Klimaklasse:  2
Beanspruchungsklasse:  4
Schallschutzklasse:  2

Inklusive Offenhaltung für beide Türflügel
Inklusive Rauchmelder und Auslösetaster

Inklusive liefern und einbauen Bodenhülse für
Türfeststellung
Menge: 1,000 St

**03.6 Innentüre, 201/213,5 cm, 2-flgl, MW 27 cm, fh/rs**
Innentüre, 2-flügelig

Türnummer:  TE-11-1 (EG Lager/Abstellr.)

Türbreite (Rohbauöffnung): 201 cm
Türhöhe (Rohbauöffnung): 213,5 cm

Einbausituation: Ziegelmauerwerk
Mauerstärke: 24 cm, verputzt
Umfassungszarge, Maulweite: 27 cm

Anforderungen Brandschutz: feuerhemment (T30) mit
  Rauchschutz
Bodenabsenkdichtung:  ja
Obentürschließer:  ja, Obentürschließsystem für
  2-flügelige Türen mit integrierter
  mechanischer Schließfolgeregelung, ohne Feststellfunktion
Drücker/Beschläge  Drücker/Drücker auf beiden
  Türflügeln
Schloss:  PZ vorgerichtet
Feuchtraumausbildung:  nein
Klimaklasse:  2
Beanspruchungsklasse:  4
Schallschutzklasse:  1

Inklusive liefern und einbauen Bodenhülse für
Türfeststellung
Menge: 1,000 St

**03.7 Innentüre, 101/213,5 cm, MW 27 cm, fh/rs**
Innentüre

Türnummer:  TE-12-2 (EG Vereinsheim)

Türbreite (Rohbauöffnung): 101 cm
Türhöhe (Rohbauöffnung): 213,5 cm

Einbausituation: Trockenbauwand
Mauerstärke: 12,5 cm
Umfassungszarge, Maulweite: 12,5 cm

Anforderungen Brandschutz: feuerhemment (T30) mit
  Rauchschutz
Bodenabsenkdichtung:  ja
Obentürschließer:  ja, ohne Feststellfunktion
Drücker/Beschläge  Drücker/Drücker
Schloss:  PZ vorgerichtet
  mit Panikfunktion
Feuchtraumausbildung:  nein
Klimaklasse:  2
Beanspruchungsklasse:  4
Schallschutzklasse:  2
Menge: 1,000 St

**03.8 Innentüre, 101/213,5 cm, MW 12,5 cm**
Innentüre

Türnummer:  TE-13-1 (EG WC Herren)
  TE-14-1 (EG WC Herren)

Türbreite (Rohbauöffnung): 101 cm
Türhöhe (Rohbauöffnung): 213,5 cm

Einbausituation: Trockenbauwand
Mauerstärke: 12,5 cm
Umfassungszarge, Maulweite: 12,5 cm

Anforderungen Brandschutz: ohne
Bodenabsenkdichtung:  nein
Obentürschließer:  ja, ohne Feststellfunktion
Drücker/Beschläge  Drücker/Drücker
Schloss:  WC Garnitur
Feuchtraumausbildung:  nein
Klimaklasse:  2
Beanspruchungsklasse:  4
Schallschutzklasse:  1
Menge: 2,000 St

**03.9 Zulage für Türlüftungsgitter schallgedämmt**
Zulage zu vorgenannter Position WC-Türen für liefern
und
Einbauen von schallgedämmten Türlüftungsgitter

Türlüftungsgitter beidseitig aus straggepreßtem
Aluminium,
Oberfläche glatt mit Schaumstoffeinlage, für
Lüftungsquerschnitt von mindestens 50 cm²

Abmessungen ca. 450 mm x 100 mm

Inklusive herstellen des dafür notwendigen
Ausschnittes im
Türblatt und Einbau in Türblatt einschließlich aller
notwendigen
Verbindungsmittel.

Eine Duchsicht durch das Lüftungsgitter darf nicht
möglich sein.
Menge: 2,000 St

**03.10 Innentüre, 113,5/230 cm, MW 27 cm, fh/rs, ZK**
Innentüre

Türnummer:  T1-2-2 (OG Bürgerbüro)

Türbreite (Rohbauöffnung): 113,5 cm
Türhöhe (Rohbauöffnung): 230 cm

Einbausituation: Stahlbetonmauerwerk
Mauerstärke: 24 cm, verputzt
Umfassungszarge, Maulweite: 27 cm

Anforderungen Brandschutz: feuerhemmend (T30) mit
  Rauchschutz
Bodenabsenkdichtung:  ja
Obentürschließer:  ja, ohne Feststellfunktion
Drücker/Beschläge  Drücker/Drücker
Schloss:  PZ vorgerichtet
Feuchtraumausbildung:  nein
Klimaklasse:  2
Beanspruchungsklasse:  4
Schallschutzklasse:  3

Inklusive Vorrichtung für Zugangskontrolle
Menge: 1,000 St

**03.11 Innentüre, Oberlicht, 113,5/265 cm, MW 27 cm, SSK 3**
Innentüre mit Oberlicht

Türnummer:  T1-4-1 (OG Besprechung)

Türbreite:  113,5 cm
Elementhöhe gesamt:  265 cm

Höhe Türe:  213,5 cm
Höhe Oberlich  51,5 cm

Einbausituation: Mauerwerk
Mauerstärke: 24 cm, verputzt
Umfassungszarge, Maulweite: 27 cm

Anforderungen Brandschutz: ohne
Obentürschließer:  nein
WC-Türe:  nein
Drücker/Beschläge  Drücker/Drücker
Schloss:  PZ vorgerichtet

Feuchtraumausbildung:  nein
Klimaklasse:  2
Beanspruchungsklasse:  4
Schallschutzklasse:  3
Menge: 1,000 St

**03.12 Innentüre, Oberlicht, 113,5/265 cm, MW 12,5 cm, SSK 3, ZK**
Innentüre mit Oberlicht

Türnummer:  T1-5-2 (OG Bürgermeister)

Türbreite:  113,5 cm
Elementhöhe gesamt:  265 cm

Höhe Türe:  213,5 cm
Höhe Oberlich  51,5 cm

Einbausituation: Trockenbauwand
Mauerstärke: 12,5 cm
Umfassungszarge, Maulweite: 12,5 cm

Anforderungen Brandschutz: ohne
Obentürschließer:  nein
WC-Türe:  nein
Drücker/Beschläge  Drücker/Drücker
Schloss:  PZ vorgerichtet

Feuchtraumausbildung:  nein
Klimaklasse:  2
Beanspruchungsklasse:  4
Schallschutzklasse:  3

Inklusive Vorrichtung für Zugangskontrolle
Menge: 1,000 St

**03.13 Innentüre, Oberlicht, 113,5/265 cm, MW 27 cm, SSK 2**
Innentüre mit Oberlicht

Türnummer:  T1-8-1 (OG Büro)
  T1-10-1 (OG Büro)
  T1-11-1 (OG Büro)
  T1-12-1 (OG Büro)
  T1-13-1 (OG Büro)

Türbreite:  113,5 cm
Elementhöhe gesamt:  265 cm

Höhe Türe:  213,5 cm
Höhe Oberlich  51,5 cm

Einbausituation: Mauerwerk
Mauerstärke: 24 cm, verputzt
Umfassungszarge, Maulweite: 27 cm

Anforderungen Brandschutz: ohne
Obentürschließer:  nein
WC-Türe:  nein
Drücker/Beschläge  Drücker/Drücker
Schloss:  PZ vorgerichtet

Feuchtraumausbildung:  nein
Klimaklasse:  2
Beanspruchungsklasse:  4
Schallschutzklasse:  2
Menge: 5,000 St

**03.14 Innentüre, Oberlicht, 113,5/265 cm, MW 27 cm, SSK1**
Innentüre mit Oberlicht

Türnummer:  T1-9-1 (OG Kopierraum)

Türbreite:  113,5 cm
Elementhöhe gesamt:  265 cm

Höhe Türe:  213,5 cm
Höhe Oberlich  51,5 cm

Einbausituation: Mauerwerk
Mauerstärke: 24 cm, verputzt
Umfassungszarge, Maulweite: 27 cm

Anforderungen Brandschutz: ohne
Obentürschließer:  nein
WC-Türe:  nein
Drücker/Beschläge  Drücker/Drücker
Schloss:  PZ vorgerichtet

Feuchtraumausbildung:  nein
Klimaklasse:  2
Beanspruchungsklasse:  4
Schallschutzklasse:  1
Menge: 1,000 St

**03.15 Innentüre, Oberlicht, 113,5/265 cm, MW 27 cm, SSK1, KL 3**
Innentüre mit Oberlicht

Türnummer:  T1-14-1 (OG Flur)

Türbreite:  113,5 cm
Elementhöhe gesamt:  265 cm

Höhe Türe:  213,5 cm
Höhe Oberlich  51,5 cm

Einbausituation: Mauerwerk
Mauerstärke: 24 cm, verputzt
Umfassungszarge, Maulweite: 27 cm

Anforderungen Brandschutz: ohne
Obentürschließer:  nein
WC-Türe:  nein
Drücker/Beschläge  Drücker/Drücker
Schloss:  PZ vorgerichtet
  mit Panikfunktion

Feuchtraumausbildung:  nein
Klimaklasse:  3
Beanspruchungsklasse:  4
Schallschutzklasse:  1
Menge: 1,000 St

**03.16 Innentüre, Oberblende, 101/265 cm, MW 12,5 cm, SSK1, WC**
Innentüre mit Oberblende

Türnummer:  T1-15-1 (OG WC Damen)
  T1-16-1 (OG WC Herren)

Türbreite:  101 cm
Elementhöhe gesamt:  265 cm

Höhe Türe:  213,5 cm
Höhe Oberlich  51,5 cm

Einbausituation: Trockenbauwand
Mauerstärke: 12,5 cm
Umfassungszarge, Maulweite: 12,5 cm

Anforderungen Brandschutz: ohne
Obentürschließer:  nein
WC-Türe:  ja
Drücker/Beschläge  Drücker/Drücker
Schloss:  WC Garnitur

Feuchtraumausbildung:  nein
Klimaklasse:  2
Beanspruchungsklasse:  4
Schallschutzklasse:  1
Menge: 2,000 St

**03.17 Innentüre, Oberlicht, 113,5/265 cm, MW 12,5 cm, SSK2**
Innentüre mit Oberblende

Türnummer:  T1-18-1 (OG Büro)
  T1-19-1 (OG Büro)
  T1-20-1 (OG Büro)

Türbreite:  113,5 cm
Elementhöhe gesamt:  265 cm

Höhe Türe:  213,5 cm
Höhe Oberlich  51,5 cm

Einbausituation: Trockenbauwand
Mauerstärke: 12,5 cm
Umfassungszarge, Maulweite: 12,5 cm

Anforderungen Brandschutz: ohne
Obentürschließer:  nein
WC-Türe:  nein
Drücker/Beschläge  Drücker/Drücker
Schloss:  PZ vorgerichtet

Feuchtraumausbildung:  nein
Klimaklasse:  2
Beanspruchungsklasse:  4
Schallschutzklasse:  2
Menge: 3,000 St

**03.18 Innentüre, 101/213,5 cm, MW 12,5 cm, DVS**
Innentüre

Türnummer:  T2-2-1 (DG WC Damen)
  T2-3-1 (DG WC Herren)

Türbreite (Rohbauöffnung): 101 cm
Türhöhe (Rohbauöffnung): 213,5 cm

Einbausituation: Trockenbauwand
Mauerstärke: 12,5 cm
Umfassungszarge, Maulweite: 12,5 cm

Anforderungen Brandschutz: als dichte, vollwandige und
  selbstschließende Türe
Bodenabsenkdichtung:  nein
Obentürschließer:  ja, ohne Feststellfunktion
Drücker/Beschläge  Drücker/Drücker
Schloss:  WC Garnitur
Feuchtraumausbildung:  nein
Klimaklasse:  2
Beanspruchungsklasse:  4
Schallschutzklasse:  1
Menge: 2,000 St

**03.19 Innentüre, 101/213,5 cm, MW 12,5 cm, SSK1**
Innentüre

Türnummer:  T2-4-1 (DG Catering)

Türbreite (Rohbauöffnung): 101 cm
Türhöhe (Rohbauöffnung): 213,5 cm

Einbausituation: Trockenbauwand
Mauerstärke: 12,5 cm
Umfassungszarge, Maulweite: 12,5 cm

Anforderungen Brandschutz: ohne
Bodenabsenkdichtung:  nein
Obentürschließer:  nein
Drücker/Beschläge  Drücker/Drücker
Schloss:  PZ vorgerichtet
Feuchtraumausbildung:  nein
Klimaklasse:  2
Beanspruchungsklasse:  4
Schallschutzklasse:  1
Menge: 1,000 St

**03.20 Innentüre, 101/213,5 cm, MW 21 cm, fh/rs, SSK3, ZK**
Innentüre

Türnummer:  T2-4-2 (DG Catering)

Türbreite (Rohbauöffnung): 101 cm
Türhöhe (Rohbauöffnung): 213,5 cm

Einbausituation: Trockenbauwand
Mauerstärke: 12,5 cm
Umfassungszarge, Maulweite: 12,5 cm

Anforderungen Brandschutz: feuerhemmend (T30) mit
  Rauchschutz
Bodenabsenkdichtung:  ja
Obentürschließer:  ja, ohne Feststellung
Drücker/Beschläge  Drücker/Drücker
Schloss:  PZ vorgerichtet
  mit Panikfunktion
Feuchtraumausbildung:  nein
Klimaklasse:  2
Beanspruchungsklasse:  4
Schallschutzklasse:  3

Inklusive Vorrichtung für Zugangskontrolle
Menge: 1,000 St

**03.21 Innentüre, 113,5/213,5 cm, MW 40 cm, fh/rs, SSK1**
Innentüre

Türnummer:  T2-5-1 (DG Flur)

Türbreite (Rohbauöffnung): 113,5 cm
Türhöhe (Rohbauöffnung): 213,5 cm

Einbausituation: Mauerwerk, verputzt
Mauerstärke: 36,5 cm
Umfassungszarge, Maulweite: 40 cm

Anforderungen Brandschutz: feuerhemmend (T30) mit
  Rauchschutz
Bodenabsenkdichtung:  ja
Obentürschließer:  nein
Drücker/Beschläge  Drücker/Drücker
Schloss:  PZ vorgerichtet
  mit Panikfunktion
Feuchtraumausbildung:  nein
Klimaklasse:  2
Beanspruchungsklasse:  4
Schallschutzklasse:  1
Menge: 1,000 St

**03.22 Innentüre, 113,5/213,5 cm, MW 12,5 cm, SSK2**
Innentüre

Türnummer:  T2-6-1 (DG Garderobe)

Türbreite (Rohbauöffnung): 113,5 cm
Türhöhe (Rohbauöffnung): 213,5 cm

Einbausituation: Trockenbauwand
Mauerstärke: 12,5 cm
Umfassungszarge, Maulweite: 12,5 cm

Anforderungen Brandschutz: ohne
Bodenabsenkdichtung:  nein
Obentürschließer:  nein
Drücker/Beschläge  Drücker/Drücker
Schloss:  PZ vorgerichtet
Feuchtraumausbildung:  nein
Klimaklasse:  2
Beanspruchungsklasse:  4
Schallschutzklasse:  2
Menge: 1,000 St

**03.23 Innentüre, 113,5/213,5 cm, MW 27 cm, SSK2**
Innentüre

Türnummer:  T2-7-1 (DG Stuhllager)

Türbreite (Rohbauöffnung): 113,5 cm
Türhöhe (Rohbauöffnung): 213,5 cm

Einbausituation: Ziegelmauerwerk
Mauerstärke: 24 cm, verputzt
Umfassungszarge, Maulweite: 27 cm

Anforderungen Brandschutz: ohne
Obentürschließer:  nein
WC-Türe:  nein
Drücker/Beschläge  Drücker/Drücker
Schloss:  PZ Vorgerichtet
  mit Panikfunktion

Feuchtraumausbildung:  nein
Klimaklasse:  2
Beanspruchungsklasse:  4
Schallschutzklasse:  2
Menge: 1,000 St

**03.24 Innentüre, 113,5/213,5 cm, MW 15 cm, fh, SSK3, ZK**
Innentüre

Türnummer:  T2-9-1 (DG Lüftungsgerät)

Türbreite (Rohbauöffnung): 113,5 cm
Türhöhe (Rohbauöffnung): 213,5 cm

Einbausituation: Trockenbauwand
Mauerstärke: 12,5 cm
Umfassungszarge, Maulweite: 15 cm

Anforderungen Brandschutz: feuerhemmend (T30)
Bodenabsenkdichtung:  ja
Obentürschließer:  nein
Drücker/Beschläge  Drücker/Drücker
Schloss:  PZ vorgerichtet
Feuchtraumausbildung:  nein
Klimaklasse:  2
Beanspruchungsklasse:  4
Schallschutzklasse:  3

Inklusive Vorrichtung für Zugangskontrolle
Menge: 1,000 St

**03.25 Innentüre, 113,5/213,5 cm, MW 12,5 cm, fh, SSK1**
Innentüre

Türnummer:  T2-10-1 (DG Archiv / Lager)

Türbreite (Rohbauöffnung): 113,5 cm
Türhöhe (Rohbauöffnung): 213,5 cm

Einbausituation: Trockenbauwand
Mauerstärke: 12,5 cm
Umfassungszarge, Maulweite: 12,5 cm

Anforderungen Brandschutz: feuerhemmend (T30)
Bodenabsenkdichtung:  nein
Obentürschließer:  nein
Drücker/Beschläge  Drücker/Drücker
Schloss:  PZ vorgerichtet
Feuchtraumausbildung:  nein
Klimaklasse:  2
Beanspruchungsklasse:  4
Schallschutzklasse:  1
Menge: 1,000 St

**03.26 Wandpaneel 45/270 cm**
Herstellen, liefern und montieren eines Wandpaneels
bestehend aus

MDF-Trägerplatte, ca. 12 - 16 mm
Vorderseite und Seitenflächen furniert wie Türblätter
und
-zargen mit Echtholzfurner, Eiche hell belegt,
Maserung des
Furniers in gleicher Richtung wie Türblatt ausrichten
Rückseite mit Gegenzugfurnier

Montage seitlich neben der Holzfutterzarge inklusive
ausbilden
einer Schattenfuge, ca. 5 mm, zwischen Türzarge und
Wandpaneel.

Befestigung geklebt an verputztem Mauerwerk bzw.
Trockenbauwand

Breite Wandpaneel: ca. 45 cm
Höhe Wandpaneel: ca. 270 cm (von OK Fußboden bis UK
abgehängte Decke, bzw. Oberkante Umfassungszarge)
Menge: 12,000 St

**03.27 Wandpaneel 120/37 cm**
Wandpaneel wie vor beschrieben, jedoch
Breite ca. 120 cm
Höhe ca. 37 cm

Montage über der Türe (zwischen Oberkante Zarge und
Unterkante abgehängte Decke)
Menge: 1,000 St

**03.28 Wandpaneel 135/55 cm**
Wandpaneel wie vor beschrieben, jedoch
Breite ca. 135 cm
Höhe ca. 55 cm

Montage über der Türe (zwischen Oberkante Zarge und
Unterkante abgehängte Decke)
Menge: 2,000 St

**03.29 Wandpaneel 210/55 cm**
Wandpaneel wie vor beschrieben, jedoch
Breite ca. 210 cm
Höhe ca. 55 cm

Montage über der Türe (zwischen Oberkante Zarge und
Unterkante abgehängte Decke)
Menge: 2,000 St

### Titel 04 Stahltüren

**04.1 T30-1 RS Stahlblech- Brandschutzobjektinnentür, 0,885 m x 1,635 m (b/h)**
Lieferung und Montage einer Endbeschichteten 1-
flügeligen
T30-1 RS Brandschutzobjektinnentüre als
Stahlblechinnentür
und Endbeschichteter zweiteiliger
Metallumfassungszarge.

Türnummer TE-1.1-3 (Schlupftüre Tourist-Info /
Lagerraum
unter Treppe

'.........'
angebotenes Fabrikat

einbaufertiges Element.
CE-geprüft und bauaufsichtlich zugelassen

Baurichtmaß (Breite x Höhe): 885 x 1.635 mm

Bänder: Standard lt. Herstellerangaben,  Edelstahl

Baukörper/Anschlüsse:
Sturzbereich: Ziegelsturz
Seitlich: Mauerwerk
Boden: Estrich mit Fliesenbelag, Fußbodenaufbauhöhe
insgesamt 28 cm

Zarge:  Metallumfassungszarge 2 tlg. endbeschichtet mit
verdeckter Dübelmontage, Maulweite ca. 27 cm

Oberfläche Türblatt:
Endbeschichtet
Mit Bodenabsenkdichtung

Oberfläche: pulverbeschichtet
RAL nach Wahl AG ( Einfarbig )

Schließmittel:
1 Stück Obentürschließer mit Gleitschine,
silberfarben, E6/EV1
Gewähltes Fabrikat: Fa. GEZE TS 5000
oder gleichwertig

'.........'
Bietereintrag

Türdrücker: D/D
Wechselgarnitur, beidseitig mit Ovalrosette für PZ
vorgerichtet,
Material: Edelstahl matt

z.B. Fa. FSB, Typ 1023 oder gleichwertig

'.........'
Bietereintrag Fabrikat

Schloßkasten:
Einsteckschloss, Klasse 3
PZ vorgerichtet mit Panikfunktion

Im EP mit einzurechnen sind alle erforderlichen
fachgerechten
Bauteilanschlüße sowie Zargenhinterfüllung
entsprechend den
geforderten Anforderungen nach den Vorgaben des
Herstellers
bzw. allg. bauaufsichtl. Zulassung.
Nachforderungen werden nicht anerkannt.
Menge: 1,000 St

**04.2 T30-1 Stahlblech- Brandschutzobjektinnentür, 1,135 m x 2,135 m (b/h)**
Lieferung und Montage einer Endbeschichteten 1-
flügeligen
T30-1 Brandschutzobjektinnentüre als
Stahlblechinnentür und
Endbeschichteter zweiteiliger Metallumfassungszarge.

Türnummer:  TE-7-1 (EG Serverraum)
  TE-8-1 (EG Elektro)

'.........'
angebotenes Fabrikat

einbaufertiges Element.
CE-geprüft und bauaufsichtlich zugelassen

Baurichtmaß (Breite x Höhe): 1.135 x 2.135 mm

Bänder: Standard lt. Herstellerangaben,  Edelstahl

Baukörper/Anschlüsse:
Sturzbereich: Ziegelsturz
Seitlich: Mauerwerk
Boden: Estrich mit Fliesenbelag, Fußbodenaufbauhöhe
insgesamt 28 cm

Zarge:  Metallumfassungszarge 2 tlg. endbeschichtet mit
verdeckter Dübelmontage, Maulweite ca. 27 cm

Oberfläche Türblatt:
Endbeschichtet
Mit Bodenabsenkdichtung

Oberfläche: pulverbeschichtet
RAL nach Wahl AG ( Einfarbig )

Türdrücker: D/D
Wechselgarnitur, beidseitig mit Ovalrosette für PZ
vorgerichtet,
Material: Edelstahl matt

z.B. Fa. FSB, Typ 1023 oder gleichwertig

'.........'
Bietereintrag Fabrikat

Schloßkasten:
Einsteckschloss, Klasse 3
PZ vorgerichtet

Im EP mit einzurechnen sind alle erforderlichen
fachgerechten
Bauteilanschlüße sowie Zargenhinterfüllung
entsprechend den
geforderten Anforderungen nach den Vorgaben des
Herstellers
bzw. allg. bauaufsichtl. Zulassung.
Nachforderungen werden nicht anerkannt.
Menge: 2,000 St

**04.3 Stahlblech- Mehrzweckaußentür, 1,385 m x 2,135m (b/h)**
Türnummer: TE-16-1 (Lager Bühne)

Lieferung und Montage einer Endbeschichteten 1-
flügeligen
Objektaußentüre als Stahlblechaußentür und
Endbeschichteter
zweiteiliger Metallumfassungszarge

'.........'
angebotenes Fabrikat

einbaufertiges Element.
CE-geprüft und bauaufsichtlich zugelassen

Baurichtmaß (Breite x Höhe):  1.385 x 2.135 mm

Anschlag: DIN Links

Endanschlag: begrenzt durch Gleitschienenpuffer

Bänder: Standard lt. Herstellerangaben,  Edelstahl

Baukörper/Anschlüsse:
Sturzbereich: Holztafelwand
Seitlich: Holztafelwand
Boden: Betonboden bzw. Estrich

Zarge: Metallumfassungszarge, zweiteilig
endbeschichtet mit
verdeckter Dübelmontage, Maulweite ca. 21 cm

Oberfläche Türblatt:
Endbeschichtet

Oberfläche: pulverbeschichtet
RAL nach Wahl AG ( Einfarbig )

Schließmittel:
Obentürschließer mit Festelleinrichtung
Endanschlag begrenzt durch Gleitschienenpuffer

'.........'
Bietereintrag

Türdrücker: D/D
Wechselgarnitur, beidseitig mit Ovalrosette für PZ
vorgerichtet,
Material: Edelstahl matt

z.B. Fa. FSB, Typ 1023 oder gleichwertig

'.........'
Bietereintrag Fabrikat

Schloßkasten:
Einsteckschloss, Klasse 3
PZ vorgerichtet mit Panikfunktion

Im EP mit einzurechnen sind alle erforderlichen
fachgerechten
Bauteilanschlüße sowie Zargenhinterfüllung
entsprechend den
geforderten Anforderungen nach den Vorgaben des
Herstellers
bzw. allg. bauaufsichtl. Zulassung.
Nachforderungen werden nicht anerkannt.
Menge: 1,000 St

### Titel 05 Brandschutztor

**05.1 Feuerschutz Schiebetor**
Liefern und einbauen eines Feuerschutz-Schiebetors mit
Schlupftüre

CE Kennzeichnung nach 13241-1 in Verbindung mit EN
16034
Klassifizierung EI230
Ausführung als rauchdichtes Element S200 gemäß EN 16034

Rohbauöffnung (Breite x Höhe): 3.080 x 3.000 mm

Montage erfolgt an der Decke
Befestigungsuntergrund Stahlbetondecke
(Halbfertigteildecke)

1-flügliges, feuerhemmendes Element in Paneelbauart,
mit
Zulaufregler.
Bautiefe ca. 72 mm bzw. nach Herstellervorgaben.
Blechstärke in Abhängigkeit des gewählten Materials
ca. 1,0
mm.
Torblattgewicht: ca. 40 kg/m²
Torblatt mit Schlupftüre nach EN 179 als schwellenlose
Schlupftüre
Durchgang ca. 800 x 2.000 mm.

Keilförmige, labyrinthartige Steckverbindung der
Elemente, mit
V-Nut am Elementstoß.
Ohne sichtbare Schraubverbindung und ohne
Verbindungsschienen.

Beschlag
Laufschiene mit asymmetrischer Laufschienengeometrie
für
präzise Torblattführung.
Aufhängekonsolen, je Paneel kugelgelagerte
Laufrollenpaare.
Untere Führungsrolle auf Anschlagseite am
Labyrinthprofil.

Beschläge:
Hand- und Muschelgriff in Edelstahl. Ohne Schloss.
Torblatt selbstschließend durch Schließgewicht.
Inklusive hydraulischem Laufregler für konstante
Schließgeschwindigkeit.

Anwendungsgebiet: öffentliches Gebäude, Brandschutz

Oberfläche gesamte Schiebetoranlage verzinkt und
grundiert
mit Endbeschichtung (pulverbeschichtet) in Anlehnung
an RAL
9002, Grauweiß

Ausführung der Nischenklappe mit
Edelstahl-Beplankungsrahmen für Gips-, Holz- und
Steinbeplankungen

Torausführung normal einlaufend mit Einlaufprofil
Schließgewicht im Abstellbereich (Schließgewicht
umgelenkt),.
Anordnung des Schließgewichts hinter dem geöffneten
Torblatt

Inklusive Feststellanlage
Feststellanlage für 1-flüglige Tore ohne Öffnungshilfe
bestehend aus:
- 2 Rauchschalter H-RM-4070 IP nach EN 60529:1992: 23D,
24 V  davon 1 Stück für Deckenmontage und 1 Stück für
Sturzmontage
- 1 Feststellanlagenzentrale, IP 65, 1,25 A, 230 VAC
- 1 Haftmagnet, IP65, 24 V, 1,5 W, 62 mA

2 Stück Thermomelder H-TM-4070 IP nach EN 60529:1992:
23D, 24 V davon 1 Rauchmelder als Deckenrauchmelder
und 1
Rauchmelder als Sturzmelder
Menge: 1,000 St

**05.2 Wartung**
Regelmäßige, jährliche Wartung aller
brandschutzrelevanten
Bauteile für die Dauer von 5 Jahren.
Die Wartung ist von qualifizerten Fachkräften nach EN
14677
durchzuführen.
Menge: 5,000 Jahr

### Titel 06 Faltwand

**06.1 Faltwand als mobiler Raumteiler**
Liefern und montieren einer Faltwand als mobiler
Raumteiler

zu Schließende Fläche:
Breite: 576 cm
Höhe:  270 cm

Befestigungssituation:  Seitlich (beidseits)
Ziegelmauerwerk,
  oben Stahlbetondecke mit abgeängter
  Decke (Rasterdecke mit glattem
  Randfries) Abhängehöhe ca. 30 cm

Faltwand bestehend aus:

Einzelnen Flügeln, die wechselseitig mit Bändern
zusammenhängend angeschlagen sind. Innenkonstruktion
als
Holzrahmen mit Deckplatten aus Shichtstoff
Oberfläche HPL beschichtet, Farbton weiß bzw. nach
Wahl des
Auftraggebers aus der Kollektion des Herstellers
Stirnseiten mit Massifholzumleimer mit angefrästem
Dichtungsprofil und Anpressdichtungen

Konstruktion als einflügelige Faltwand

Aufhängung mit Laufschienenkonstruktion für Einbau in
Unterhangdecken, ohne Bodenführungsschiene
Abhängehöhe Abhangdecke ca. 30 cm
Aufhängung der einzelnen Flügel mit kugelgelagerten
Rollenwagen in die Deckenlaufschine

Griff aus Edelstahl matt gebürstet, U-Förmig mit
Rundrosette,
passend zu in vorhergehendem Titel beschriebenen
Türdrücker
der Innentüren

Schloss als Zirkelriegelschloß mit Profilzylinder

Arettierung der Faltwand in Parkstellung mit
Fußfeststeller

'.........'
angebotenes Fabrikat
Menge: 1,000 St

### Titel 07 Stundenlohnarbeiten

*Hinweis*
Stundenlohnarbeiten nur auf besondere Anordnung der
Bauleitung für außervertragliche, nicht festgelegte
Leistungen,
nicht verschuldete Wartezeiten, Beihilfe für
Fremdfirmen udgl.

Nachweis gegen Regiezettel mit namentlicher Angabe und
tariflicher Berufsgruppe der einzelnen Arbeitskräfte,
Materialverbrauch und Geräteeinsatz, die der
Bauleitung täglich
zur Prüfung und Unterschrift vorzulegen sind; verspätet
vorgelegte Regielisten können im allgemeinen nicht mehr
anerkannt werden.
Einschl. Kosten der Baustelle, Vorhalten von Geräten,
Betriebseinrichten und Werkzeugbenützung;
Die nachstehend angegebenen Massen sind geschätzt, sie
können erheblich über- oder unterschritten werden bzw.
ganz
wegfallen.

**07.1 Stundensatz Vorarbeiter**
Menge: 10,000 h

**07.2 Stundensatz Facharbeiter**
Menge: 10,000 h

**07.3 Stundensatz Lehrling**
Menge: 10,000 h

USt %: 19,00
